# Sprengelstraße 10/11, 13353 Berlin
Angebotsaufforderung (GAEB DA XML 3.3, DA83)
Projekt: SPRENG
Beschreibung:
SPRENG - Sprengelstraße 10/11, 13353 Berlin
Neubau Wohngebäude
Währung: EUR
Vergabeart: Freihändige Vergabe
Abgabeort: Covivio Immobilien GmbH Lietzenburger Str. 90 10719 Berlin F
Ausführungsbeginn: 17.08.2026
Ausführungsende: 31.03.2027
Auftraggeber: Covivio Wohnen GmbH, c/o Covivio Immobilien GmbH, Knesebeckstraße 3, 10623 Berlin, Deutschland, Ansprechpartner Audorf, E-Mail pieter.audorf@covivio.immo
Ausführungsort: SPRENG, Sprengelstraße 10 / 11, 13553 Berlin
Erstellt mit: 5 260609.1, NOVA AVA, 12.06.2026

## ALLGEMEINE PROJEKTBESCHREIBUNG NEUBAUVORHABEN
Grundstück: Sprengelstraße 10-11, 13553 Berlin
Projekt Kürzel: SPRENG
Neubau Wohngebäude:
Geplant ist der Neubau eines Mehrfamilienhauses in Massivbauweise im Innenhof der Sprengelstraße 10 in Berlin Wedding. Die maximalen Abmessungen des Gebäudes betragen 34,11 m x 13,16 m. Das Gebäude erhält sechs oberirdische Geschosse (EG + 1.OG bis 5. OG) und unterhalb des Erdgeschosses ist es unterkellert. Im Untergeschoss werden ausschließlich Mieterabstellräume, Fahrradabstellplätze sowie Technikräume vorhanden sein. Insgesamt sind 29 Wohnungen geplant in der Größenordnung von 39 m² bis 83 m². Die Fassade wird mit WDVS hergestellt und das Dach wird begrünt.

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
Kennzahlen:

| BGF: | 3082 m² |
| --- | --- |
| WF: | 1997 m² |
| Wohnungen: | 29 WE |
| Vollgeschosse: | 6 (EG, 1.-4.OG, STG) |
| UG | 1 |
| Treppenhaus: | 1 |
| Aufzug: | 1, innenliegend |

## LEISTUNGSÜBERSICHT
Bauaufgabe:
Neugestaltung der Freianlagen im Innenhof 1 mit 625 m² für die Mieter des straßenseitigen Bestandsgebäudes sowie Erweiterung der Freianlagen im neu zu erstellenden Innenhof 2 mit 255 m² hinter dem Neubauwohngebäude (Gartenhaus) mit folgenden Daten:

Es sind Wegeflächen, Terrassen, Vegetationsflächen (Gehölzflächen, Rasenversickerungsmulden) sowie Spielflächen anzulegen:
- Wege, begehbar = 260 m² Betonpflaster
- Neubauterrassen EG-Wohnungen = 25 m² Platten
- Holzhäcksel = 245 m²
- Gehölze = 215 m² schattenverträgliche Sträucher
- Rasen = 160 m² Schatten- und Muldenrasen (Versickerungsmulden)
- Sonstige Ausstattungen = Spielgeräte, 15 Fahrradbügel, Beleuchtung mit Pollerleuchten (8 Stk)
- Bodenabtrag mit Entsorgung = 405 m3 (feste Masse)
- Boden liefern und einbauen = 216 m3
Die Baustelle ist über die Sprengelstraße 11 zu erreichen. BE-Fläche straßenseitig in Abstimmung mit Generalunternehmer Hochbau Fa. Franke Universalbau GmbH teilweise nutzbar.

Geplanter Bauablauf:
Ausführung Hauptleistung = August bis Dez 2026
Pflanzleistungen = Frühjahr 2027
Die Arbeiten erfolgen parallel mit den Ausbauleistungen und Fertigstellung Neubau Fa. Franke Universalbau GmbH.

Anlagen zum LV:

| [A1] | Ausführungsplanung Außenanlagen | "A1_SPRENG_01_LA_5_LA_AA_00_001_--_F_2026.05.04-pdf" |
| --- | --- | --- |
| [A2] | Pflanzplan | "A2_SPRENG_01_LA_5_LA_AA_00_002_--_F_2026.05.04.pdf" |
| [A3] | Bodengutachten | "A3_SPRENG_Baugrundgutachten_IGU" |

## ALLGEMEINE TECHNISCHE VORBEMERKUNGEN
Der sachliche Geltungsbereich ergibt sich ebenso wie die technische Ausführung aus den ATV:
ATV DIN 18 300 - Erdarbeiten
ATV DIN 18 318 - Pflasterdecken und Plattenbeläge, Einfassungen
ATV DIN 18 320 - Landschaftsbauarbeiten
ATV DIN 18 322 - Kabelleitungstiefbauarbeiten

Ergänzend sind u.a. folgende ATV/ DIN/ DIN EN zu berücksichtigen:
ATV DIN 18 299 Allgemeine Regelungen für Bauarbeiten jeder Art.

Weiterhin gelten sämtliche europäischen und nationalen Vorschriften, Merkblätter, Stoff- und Prüfnormen usw. jeweils in ihrer aktuellen Fassung sowie die Herstellerrichtlinien und -verarbeitungsangaben, Zulassungen und Empfehlungen der jeweiligen Fachverbände.

## ZUSÄTZLICHE TECHNISCHE VORBEMERKUNGEN - ALLGEMEIN
01  Allgemeines
Anschlüsse für Wasser, Energie werden durch den AG in erforderlichem Maß auf dem Baufeld zur Verfügung gestellt. Die Kosten hierfür werden über einen in der Auftragsverhandlung festzulegenden Prozentsatz von der Schlussrechnungssumme in Abzug gebracht. Die Verteilung der Medien vom Übergabepunkt (z. B. Baustromverteiler des AG) bis zum Arbeitsplatz ist Sache des AN. Für vom AN selbst vorgesehene Lagerflächen u. ä. besteht generelle Abstimmungspflicht mit dem AG. Es besteht in geringem Umfang straßenseitig die Möglichkeit, eigene Tagesunterkünfte, Magazincontainer, etc. aufstellen.

02 Logistik und Bauabwicklung
Sämtliche Baustellenbeschickung erfolgt über die Durchfahrt des straßenseitigen Bestandswohngebäudes Sprengelstraße.
Sämtliche Materialien und Schüttgüter müssen auf der Straße im Baustelleneinrichtungsbereich in enger Abstimmung mit dem AG / Generalunternehmer Hochbau Fa. Franke Universalbau GmbH abgeladen werden und mit dem Radlader in die Höfe 1 + 2 transportiert werden. Zugang und Baustellenbeschickung für Hof 2 erfolgt ebenfalls über einen Durchgang des Neubaus.

Grundsätzlich wird ab Sept 26 komplette Baufreiheit bestehen, d.h. der Neubau ist abgerüstet und die BE Fa. Franke (Mannschafts- und Bürocontainer) im Hof 1 ist beräumt.
Jedoch sind für die bis Ende Jan 27 laufenden Ausbau- und Fertigstellungsarbeiten des Neubaus Fa. Franke die erforderlichen Verkehrswege und Zugänglichkeiten zum Neubau von der Straße über die beiden Höfe 1+2 in enger zeitlicher Abstimmung mit dem AG täglich zu gewährleisten. Insofern hat der AN hat Arbeiten mit den sonstigen auf der Baustelle tätigen Unternehmen in Abstimmung mit dem AG so zu koordinieren, dass ein reibungsloser Ablauf der Arbeiten und die allgemeine Verkehrssicherheit gewährleistet ist.

03  Baumschutz
Die 3 Bestandsbäume in Hof 1 sind zu erhalten. Es ist vorsichtiges Handarbeiten zur Lagefeststellung und Prüfung auf ggf. erforderlicher Wurzelschutzmaßnahmen im Bereich von Starkwurzeln erforderlich.

04  Angaben zur Ausführung
Die Baustelle ist vor Angebotsabgabe, spätestens jedoch vor Auftragsverhandlung durch den Bieter zu besichtigen. Alle sich aus den Örtlichkeiten ergebenden Aufwendungen sind einzukalkulieren. Bei der Abwicklung der vertraglichen Leistungen hat der AN nur Personal einzusetzen, das vorher mit den notwendigen Sicherheitsbestimmungen, wie Unfallverhütungsvorschriften etc. vertraut gemacht wurde. Die Sicherheitsbestimmungen sind bei der Durchführung der Arbeiten einzuhalten. Baustellenführungspersonal, Vorarbeiter, etc. müssen der deutschen Sprache in Wort und Schrift mächtig sein! Vor Arbeitsbeginn ist dem AG das verantwortliche Führungspersonal und alle am Bau Beteiligten schriftlich zu benennen. Der Einheitspreis des Angebotes ist maßgebend. Das gilt auch dann, wenn das Produkt aus Mengen und Einheitspreis fehlerhaft ist (z. B. auf Grund von Rechen- oder Eingabefehler). Sämtliche Einheitspreise sind Nettopreise. Die Mehrwertsteuer ist gesondert auszuweisen.

05  Neben- und Besondere Leistungen
Mit den Einheitspreisen abgegolten sind, wenn nachstehend nicht gesondert aufgeführt, das Einrichten, Vorhalten und Räumen der Baustelle incl. An- und Abfuhr aller für die Arbeiten erforderlichen Maschinen und Geräte, sowie alle Nebenleistungen und besonderen Leistungen, die zur restlosen Fertigstellung der Arbeiten notwendig sind.

06 Termine
Die mit der örtlichen Bauleitung abgesprochenen Zwischen- und Endtermine sind Vertragstermine und unbedingt einzuhalten. Sollten zur Einhaltung der vereinbarten Termine Überstunden erforderlich werden, erfolgt hierfür keine zusätzliche Vergütung.

07 Stundenlohnarbeiten
Arbeiten auf Nachweis dürfen nur für die gemäß Leistungsverzeichnis vorgesehene Leistung, und auf besondere Anweisung des Auftraggebers vor Arbeitsbeginn ausgeführt werden. Die Rapporte müssen arbeitstäglich zur Anerkennung vorgelegt werden. Verspätet vorgelegte Rapporte werden nicht anerkannt. Der AN verliert in diesem Fall seinen Vergütungsanspruch. Die separat vereinbarten Stundenverrechnungssätze beinhalten sämtliche Lohnkosten, Sozialaufwendungen, Lohnnebenkosten und Allgemeine Geschäftskosten. Kosten für An- und Abfahrt, Aufsichtspersonal und Überstundenzuschläge werden nicht gesondert vergütet. Stundenlohnarbeiten werden nur angewendet, wenn auf der Grundlage der Urkalkulation kein Nachtragsangebot des AN zu Stande kommt.

08 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

09 Verwendbarkeitsnachweis
Alle - auch die ausgeschriebenen - Produkte sind im Rahmen des Verwendbarkeitsnachweis per Prüfungszeugnis, Zeichnung, technischem Datenblatt des Herstellers usw. technisch zu bemustern. Alle Abweichungen von den ausgeschriebenen Produkten sind vom Bauherrn bzw. seinen Beauftragten zu genehmigen. Die Gleichwertigkeit ist vom AN nachzuweisen. Auch gestalterische Kriterien sind in die Gleichwertigkeitsbetrachtung mit einbezogen.

10 Sicherheit auf der Baustelle
Der AN hat dafür zu sorgen, dass die Baumaßnahmen ohne Gefährdung von Personen und sonstigen Einrichtungen durchgeführt werden. Der verantwortliche Fachbauleiter des AN und der Sicherheitsbeauftragte des AN sind für die Sicherheit bei der Durchführung der Arbeiten auf der Baustelle zuständig und verantwortlich. Der AN hat entsprechende Maßnahmen zu treffen und zu gewährleisten, dass während der Arbeiten Feuerwehrzufahrten und Verkehrswege nicht behindert werden und aufrechterhalten bleiben. Sämtliche Kosten für die hierzu erforderlichen Maßnahmen sind in die Angebotspreise einzurechnen. Sämtliche Schutz- und Sicherungseinrichtungen der eigenen Bereiche sind eigenverantwortlich festzulegen.
Das Parken auf dem Baugelände ist nicht erlaubt.
Durch die örtliche Bauleitung werden eine Baustellenordnung und der SiGe-Plan an den AN übergeben.

11 Sauberkeit Arbeitsplatz
Der Arbeitsplatz ist täglich sauber (besenrein) zu verlassen. Sollte der AN dieser Verpflichtung nicht nachkommen, ist der AG berechtigt, ohne weitere Vorankündigung die Beräumung / Säuberung der Arbeitsplätze durch Dritte zu veranlassen. Die daraus entstehenden Kosten trägt der AN.

12 Lärmschutz
Lärmintensive Arbeiten sind bei dem AG und der Bauleitung rechtzeitig anzumelden und mit ihnen abzustimmen (mind.10 Arbeitstage vorher). Bei lärmintensiven Arbeiten hat der AN sicherzustellen, dass er die hierfür geltenden Normen und Regelungen einhält.

13 Schutz von Gebäuden, Medien, Kanäle und Trassen
Der Auftragnehmer hat vorhandene Medien, Kanäle und Trassen so zu schützen (durch provisorischen Schutz/Abdeckung, Überdeckelung/ Abschrankung, etc.), dass deren Funktion trotz der Baumaßnahme gewährleistet bleibt und kein Schaden auftreten kann. Für eventuelle Schäden durch Unterlassung haftet der Auftragnehmer. Der Auftragnehmer hat alle benachbarten Gebäude / -teile durch geeignete Maßnahmen derart zu schützen, dass Störungen, Verschmutzungen (Staubbelästigungen) und Beschädigungen vermieden werden.
Hinweis: Wie im Ausführungsplan Außenanlagen eingetragen, verlaufen folgende Medienleitungen vom Neubau über Hof 1 zum Bestandsgebäude und sind zu beachten:
- Elt.-Hausanschluß Stromnetz Berlin
- Fernwärmeanschluß Bestandsgebäude BEW Berlin
- Fernwärme- und Trinkwasser-Anbindungstrasse Neubau
- Abwasserleitung Neubau
14 Fabrikatsangaben
Alle in den Positionen angegebenen Leitfabrikate und damit verbundenen Qualitäten gelten als bindend. Wenn der Bieter ein gleichwertiges Fabrikat anbietet, muss er dies mit der Angebotsabgabe auf einem gesonderten Beiblatt einreichen, wobei folgende Angaben enthalten sein müssen:
- Position
- Fabrikat
- Nachweis der Gleichwertigkeit mit allen erforderlichen Parametern (Konformitätsnachweis)
Dies gilt für alle ausgeschriebenen Positionen.

## 5051 Garten- und Landschaftsbauarbeiten
Datum: 11.06.2026

### Bereich 1 ERDARBEITEN - KG 510

#### Abschnitt 1.1 Herstellung Erdbau - KG 511

**1.1.10 Unrat sammeln, entsorgen - gemischte Bauabfälle**
*** Bezugsbeschreibung
Abfälle und unbrauchbare Stoffe, wie:
gemischte Bau- und Abbruchabfälle,
ASN: 17 09 04 gemischte Bau- und Abbruchabfälle gem. AVV,
sammeln, laden, abfahren und fachgerecht entsorgen, einschließlich Entsorgungskosten bei Deponie-Endlagerung /-Entsorgung
oder Kompostierungs- / Verwertungsstelle.

Bereich: gesamte Anlage
Abrechnung: nach Entsorgungsnachweis
Menge: 3,000 m3

**1.1.20 Unrat sammeln, entsorgen - Kunststoffe**
*** wie Position 1.1.10
Kunststofffolien, Kunststofftüten, Hartkunststoffmaterialien, Fensterrahmen
ASN: 17 02 03 Kunststoff gem. AVV
Menge: 3,000 m3

**1.1.30 Unrat sammeln, entsorgen - Holz**
*** wie Position 1.1.10
Holzrahmen, Holzlatten und -stangen
ASN: 17 02 01 Holz gem. AVV
Menge: 3,000 m3

**1.1.40 Gehölze roden u. entsorgen, Höhe bis 1,50 m**
Gehölze / Sträucher / Bodendecker,
Höhe bis 1,50 m, roden, laden und
fachgerecht entsorgen

Ort: Hof 1
Abrechnung: Aufmaß und Entsorgungsschein
Menge: 60,000 m2

**1.1.50 Boden lösen, seitl. lag. u. wiedereinb., Bkl. 3, Gebäudessockel, bxt 80x50 cm**
Bodenaushub streifenweise für Einbau Noppenbahn
nach Abdichtung Rohbausockel /,
Sockelzone freilegen in Breite x Tiefe ca. 0,80 x 0,50 m,
Bodenklasse 3 (Füllboden aus Arbeitsraumverfüllung Baugrube),
Boden profilgerecht lösen und seitlich lagern für Verfüllung,
nach bauseitigem Einbau Noppenbahn seitlich gelagerten
Boden wieder lagenweise einbauen und verdichten

Ort: Gebäudesockel Neubau
Abrechnung: Boden nach Profilaufmaß Auf- / Abtragsprofil,
Netznivellement Alt- / Neubestand = theoretische Kubatur
ohne Auflockerungsfaktor
Menge: 15,000 m3

**1.1.60 Boden lösen+seitl. lag., Bkl. 3-4, Keller-LS, bxlxt 150x300x200 cm**
*** Bezugsbeschreibung
Bodenaushub geböschte Arbeitsgruben für
bauseitigen Einbau Kellerlichtschächte Neubau, Böschung 60°
Abmessungen Breite x Länge x Tiefe ca. 1,50 x 3,0 x bis 2,0 m,
Boden Klasse 3-4, Sand, Steine,
gem. Abfallschlüssel AVV, ASN 17 05 04,
profilgerecht lösen und seitlich lagern,
Entsorgung siehe gesonderte Position,
Anzahl Schächte: 6 St

Ort: Gebäudesockel Neubau
Abrechnung: Boden nach Profilaufmaß theoretische Kubatur
ohne Auflockerungsfaktor
Menge: 98,000 m3

**1.1.70 Boden lösen+seitl. lag., Bkl. 3-4, Rigolenboxen, t bis 2,00 m**
*** wie Position 1.1.60
Bodenaushub für Einbau Rigolenboxen Neubau,
bis 2,0 m Tiefe, je Box ca. 0,5 m3,
Anzahl der Versickerungseinheiten: 12 Stk

Ort: Regenentwässerungen Neubau
Menge: 15,000 m3

**1.1.80 Boden lösen+seitl. lag., Gehwege, Abtrag 30 cm, 170 m2**
*** wie Position 1.1.60
Boden profilgerecht abtragen, für Gehwegen,
Abtrag 30 cm,
Fläche ca. 170 m² (Fläche ohne Durchgang 1 und 2)

Ort: Hof 1 + 2
Menge: 60,000 m3

**1.1.90 Boden lösen+seitl. lag., Gehölzflächen, Abtrag 30 cm, 145 m2**
*** wie Position 1.1.60
Boden profilgerecht abtragen für Gehölzflächen,
außerhalb Versickerungsmulde,
Fläche ca. 145 m²

Ort: Hof 1 + 2
Menge: 50,000 m3

**1.1.100 Boden lösen+seitl. lag., Versickerungsmulden, Abtrag bis 70 cm, 170 m2**
*** wie Position 1.1.60
Boden profilgerecht abtragen für Versickerungsmulden,
Abtrag bis 70 cm, Fläche ca. 170 m²

Ort: Hof 1 und 2
Menge: 100,000 m3

**1.1.110 Boden lösen+seitl. lag., Spielbereiche, Abtrag bis 50 cm, 146 m2**
*** wie Position 1.1.60
Boden profilgerecht abtragen für Spielbereich,
Abtrag bis 50 cm,
Fläche ca. Hof 1: 146 m² / Hof 2: 96 m²
Menge: 125,000 m3

**1.1.120 Boden lösen+seitl. lag., RW-Leitungsbau, Abtrag bis 120 cm**
*** wie Position 1.1.60
Boden profilgerecht abtragen für Spielbereich,
Abtrag bis 120 cm

Ort: Hof 1 + 2
Menge: 12,000 m3

**1.1.130 Boden lösen+seitl. lag., ELT-Leitungsbau, Abtrag bis 70 cm**
*** wie Position 1.1.60
Boden profilgerecht abtragen für Graben der Elektroleitung,
Abtrag bis 70 cm

Ort: Hof 1 + 2
Menge: 12,000 m3

**1.1.140 Boden lösen+seitl. lag., RW-Kontrollschacht, Abtrag bis 250 cm**
*** wie Position 1.1.60
Boden profilgerecht abtragen für Kontrollschacht,
Abtrag bis 2,50 m

Ort: Hof 1
Menge: 5,000 m3

**1.1.150 ZUL Handschachtung**
Zulage zur den Vorpositionen Boden lösen, für
Handarbeit im Bereich von Baumwurzeln, Schachtdeckeln, Einfassungen

Abrechnung: Aufmaß
Menge: 20,000 m3

**1.1.160 ZUL Bodenentsorgung, EBV-Klasse BM-F3, feste Masse**
Zulage zu Vorpositionen, für
Bodenentsorgung Boden / Bauschutt-Gemisch,
EBV-Klasse BM-F3,
Bauschuttanteil >10-50%,
Auffüllung überwiegend Bodenklasse 3
sowie untergeordnet Bodenklassen 4 und 5
entsprechend DIN 18 300,
Boden aufnehmen und abtransportieren,
Material wird Eigentum des AN und ist einer fachgerechten
Verwertung zuführen einschließlich Nachweisverfahren
und Transportgenehmigungsverfahren, Nachweis über die
geordnete Verwertung ist vor dem Transport beim AG vorzulegen

Abrechnung: Boden nach Profilaufmaß Auf- / Abtragsprofil,
Netznivellement Alt- / Neubestand = theoretische Kubatur
ohne Auflockerungsfaktor
Menge: 405,000 m3

**1.1.170 Seitl. gelag. Boden transportieren u. einbauen, bis 35m**
*** Bedarfsposition ohne GB
Seitlich gelagerten geeigneten Boden aus Abtragsbereichen,
transportieren und lagenweise einbauen,
Transportweg bis 35 m

Ausführung nur auf besondere Anweisung des AG
Abrechnung: Aufmaß
Menge: 40,000 m3

**1.1.180 Füllboden liefern u. einbauen**
Verdichtungsfähige Füllsande EBV-Klasse BM-0
anliefern, lagenweise im Bereich der Arbeitsräume und Böschungen
einbauen und verdichten,
Verdichtungsgrad mindestens 98 % der einfachen Proctordichte

Einbauorte:
- Verfüllung Arbeitsgruben Lichtschachtmontagen ca. 120 m3
- Auffüllung für Durchgang 2 Neubau ca. 46 m3
- Grabenverfüllung RW-/ELT-Leitungen ca. 30 m3
Abrechnung: Aufmaß und Lieferschein
Menge: 216,000 m3

*Hinweis: Hinweis Bodenbeprobung*
Zur Bodenbeprobung und Nachweis Deponieentsorgung
ist rechtzeitig vor Ausführungsbeginn eine in-Situ-Beprobung bzw.
Rasterfelduntersuchung (RFU) durch den AN durchzuführen,
da aufgrund der beengten Platzverhältnisse eine Zwischenlagerung
von Bodenaushub nur begrenzt möglich ist.

**1.1.190 Planung Rasterfelduntersuchung**
*** Pauschalposition
Planung einer in-situ-Rasterfelduntersuchung
- Grundlagenermittlung, Einarbeitung in den Sachverhalt
  und die Rahmenbedingungen
- Vorabstimmung mit AG mit Erörterung aktueller Sachstand,
  Klärung von Randbedingungen, allgemeine Vorgehensweise
  und Übergabe Unterlagen
- Beschaffung des Auszugs aus dem Bodenbelastungskataster
  (BBK) Hinweis: Hierfür ist die Ausstellung einer Vollmacht
  seitens des AG erforderlich.
- Erarbeitung Untersuchungskonzept Erstellung
  Untersuchungskonzept, Abstimmungen mit
  Bodenschutzbehörde und AG, Vorlage des Konzepts
  bei der Abfallbehörde
Menge: 1,000 psch

**1.1.200 Fachgutachterl. Begleitung Rasterfelduntersuchung**
*** Pauschalposition
Fachgutachterliche Begleitung der Rasterfelduntersuchung (RFU)
zur Abfalldeklaration (1 Bearbeiter):
- Einweisung Probenehmer
- Qualitätssicherung Probenahme und Bohrprotokolle
- Fotodokumentation,
einschließlich An- und Abfahrt
Menge: 1,000 psch

**1.1.210 Probenahme Rasterfelduntersuchung**
*** Pauschalposition
Probenahme für Rasterfelduntersuchung (RFU)
- Baustelleneinrichtung, An- und Abfahrt Probenehmer,
  Bereitstellung Probenahmetechnik und -behälter,
  Transport der Proben zum Labor
- Markierung / Absteckung Aushubbereiche
- Probenahme (2 Mischproben) nach Merkblatt Nr. 7 SenatUMVK
  mittels Bohrstock, Entnahme von Mischproben aus
  der erforderlichen Anzahl von Einzelproben (je 18 Stck.)
  zur Deklaration des Rasterfelds / Aushubhorizonts.
- Stellung aller Probenahmebehältnisse und Dokumentation
  im Probenahmeprotokoll
- Doppeluntersuchung nach den Berliner Vollzugshinweisen
  zur Abfalleinstufung mit Gegenüberstellung und Bewertung
  beider Mischproben im Prüfbericht
- Bei ungefährlichen Abfällen (Einhaltung Schwellenwerte Vollzugshilfe):
  Einstufung in Materialklassen nach ErsatzbaustoffV
- Probenahme und Laborleistungen z.B. AZBA
Menge: 1,000 psch

**1.1.220 Ergebnisbericht Rasterfelduntersuchung**
*** Pauschalposition
Ergebnisbericht Rasterfeldbeprobung (RFU)
- Erstellung Ergebnisbericht mit Auswertung der Prüfberichte
  nach AVV-Vollzugshilfe (Abfalleinstufung),
- Zuordnung nach Materialwerten der EBV,
  Tabellarische Übersicht der Rasterfeldbeprobungen
  mit Vorschlag des jeweiligen Abfallschlüssels
- Übergabe des Berichts an die Abfallbehörde und
  Antragstellung auf verbindliche Abfalleinstufungen,
  ggf. Ergänzungen auf Anforderung der Behörde
Menge: 1,000 psch

**1.1.230 Erstellung eines Haufwerkes**
*** Bedarfsposition ohne GB
Erstellung eines Haufwerkes bis 500 m³ zur Entnahme
von repräsentativen Mischproben,
Ausführung nur auf besondere Anweisung des AG
Menge: 1,000 Stk

**1.1.240 Folie liefern, auslegen und sichern u. entsorgen**
*** Bedarfsposition ohne GB
Geeignete Folie für die Zwischenlagerung von Boden der
vorgenannten Positionen liefern, vor Bodenauftrag auslegen,
PE-Folie, 0,5 mm Stärke, Folie glatt auslegen und während
des Auffüllens und der Lagerung sichern,
nach Gebrauch fachgerecht entsorgen.

Ausführung nur auf besondere Anweisung des AG
Abrechnung: Aufmaß und Lieferschein
Menge: 150,000 m2

**1.1.250 Verdichtungskontrollen mit der dynamischen Fallplatte**
Durchführen von Verdichtungskontrollen
mit der dynamischen Fallplatte,
einschließlich An- und Abfahrt und Erstellen eines Berichtes,
Kalkulationsvorgabe: Es wird angenommen, dass je Termin
mindestens 5 Verdichtungskontrollen durchgeführt werden

Abrechnung: Protokolle
Menge: 20,000 Stk

**1.1.260 Vermessung Höhennivellements für Erdmassenabrechnung**
*** Pauschalposition
Vermessungstechnische Höhennivellements der
Baugeländeflächen, zur Überprüfung Mengenermittlung
und als Abrechnungsgrundlage,
in Anwesenheit der Bauüberwachung herstellen,
4 Messungen:
1. Bestandshöhen vor Beginn der Baumaßnahme
2. nach den Abbruch- und Herrichtungsarbeiten
3. Aufmaß Rohrgräben, Rohrsohlen,
  Schachtsohlen- u. Deckel
4. nach Herstellung des Rohplanums,
5. fertige Flächen nach Fertigstellung
  der Baumaßnahme
im Raster von 5,00 x 5,00 m mit den eingetragenen
Meßpunkten, die verschiedenen Schichten und Meßpunkte
müssen farbig gekennzeichnet sein,

einschließlich Bereitstellung Nivelliergerätes,
Personalkosten und Ausfertigung 2-fach in Papier
sowie digital als pdf-Datei,

Zwischennivellements sind vor Weiterführung
der Arbeiten durch den AG freigeben zu lassen
Menge: 1,000 psch

### Bereich 2 OBERBAU, DECKSCHICHTEN - KG 530

#### Abschnitt 2.1 Wege - KG 531

**2.1.10 Erdplanum herstellen u. verdichten**
Planum herstellen und verdichten.
Max. Abweichung von der Sollhöhe +2/-2 cm.
Verformungsmodul EV2 > 45 MPa

Ort: Wegeflächen (ohne Durchgang 1), Terrassen, Traufstreifen
Abrechnung: Aufmaß
Menge: 260,000 m2

**2.1.20 Nachweis Tragfähigkeit Erdplanum, mit Fallplatte, 45 MPa**
Kontrollprüfung nach ZTV SoB-StB 20 für
Verformungsmodul (Fallplatte) auf der Oberseite
der hergestellten Erdplanumsschicht durchführen
(Ev2 45 MPa), dokumentieren und auswerten,
zur Ermittlung des EV2-Wertes (MPa), nach DIN 18134,
Vornorm VII76, gemäß Merkblatt für bodenphysikalische
Prüfverfahren im Straßenbau, durch Prüflabor.
Die genauen Stellen werden mit der Bauüberwachung vor
Ort festgelegt.
Nachweis ist bei der örtlichen Bauüberwachung vor
Einbau der Folgeschichten umgehend und unaufgefordert
nach der Durchführung vorzulegen,
einschließlich Nebenarbeiten, Maschinen und Geräte.
2 Stk für Erdplanum (45 MPa) befestigte Flächen

Ort:
- 1x Hof 1
- 1x Hof 2
Abrechnung: Vorlage des Messprotokolls.
Menge: 2,000 Stk

**2.1.30 Vertikale Noppenschutzbahn, vlieskaschiert, h 50 cm**
Vertikale Noppenschutzbahn, Streifenbreite 50 cm,
Sickerschicht aus vlieskaschierten Noppenbahnen aus PE,
als Schutz gegen mechanische Beschädigung der bauseitig
verlegten Perimeterdämmung der Kelleraußenwand des Gebäudes
- mit PP-Vlies, für vertikale, druckbelastete Flächen vor Wänden
- einschl. Randbefestigung mit Selbstkleberand
- Dränagekapazität: bis 3,0 l/(sm) bei 20 kN/m² Erddruck
- Druckfestigkeit: ca. 400 kN/m²
- Noppenhöhe: 9 mm
- Einbautiefe: bis 0,70-0,80 m unter GOK
liefern und einschließlich aller Erd- und Nebenarbeiten
fachgerecht einbauen

Ort: Anarbeitungsbereich der Traufe oder sonstiger
erdberührter Bereiche im Zuge der Verfüllarbeiten
Abrechnung: Aufmaß und Lieferschein
Menge: 130,000 m2

**2.1.40 Tragschicht, RC1-Schotter 0/32, h 20 cm**
Tragschicht RC-Schotter 0/32 mm unter Belagsflächen
liefern und lagenweise einbauen und mit geeignetem Gerät
verdichten. Materialien mit latent hydraulischen Eigenschaften
oder der Neigung zur nachträglichen Verfestigung sowie
Grauwacke sind unzulässig. Die Schichten des gesamten
Oberbaus müssen zum Untergrund und untereinander
filterstabil sein. Die Filterstabilität ist vom AN nachzuweisen.
- Einbaustärke im verdichteten Zustand: 15 cm
- Verformungsmodul: EV2 > 80 MPa
- Materialklasse: Recycling-Baustoff RC-1
- Einbauweise 13 gem. EBV
- Einbauhöhe: 20 cm
Material aus Baustoffgemisch für Schottertragschicht,
rezyklierte Gesteinskörnung (RC-Baustoff) TL Gestein,
Körnung 0/32 liefern, einbauen und lagenweise verdichten.
Die verwendeten Gesteinskörnungen
müssen der TL Gestein-StB 04 entsprechen.
Vor dem Einbau ist ein Prüfzeugnis aus laufender Güteüberwachung
vorzulegen. Einbau der Tragschicht nach ZTV SoB-StB 20,
Fassung 07, sowie Merkblatt zum Einbau ungebundener
Tragschichten. Herstellung des Planums entsprechend
dem geforderten Höhenprofil, die Oberfläche der Tragschicht
darf von der Sollhöhe nicht mehr als ± 2,0 cm / auf einer 4 Meter
langen Messstrecke abweichen.

Die Wasserdurchlässigkeit des Tragschichtmaterials muss
gem. Merkblatt für Flächenbefestigungen mit Pflasterdecken
und Plattenbelägen (M FP 1, R2, 2015) einem k*-Wert von >2x10-5 m/s
entsprechen (Versickerungsrate).
Der fertige Schichtaufbau ist vor Fortsetzung der Arbeiten
von der örtlichen Bauüberwachung des AG abnehmen zu lassen.
Einschl. Nebenarbeiten, Maschinen und Geräte, Planum.
Erstprüfung durch den AN, Vorlage des Prüfzertifikates und
Eignungsnachweises gem. EBV, Wiegescheinen und Lieferscheinen.

Ort: Terrassen, Pflasterflächen, Pflasterrinnen / -mulden
Abrechnung: Aufmaß späterer Belagsdecke
Menge: 245,000 m2

**2.1.50 Nachweis Tragfähigkeit Tragschicht, mit Fallplatte, 80 MPa**
Kontrollprüfung nach ZTV SoB-StB 20 für
Verformungsmodul (Fallplatte) auf der Oberseite
der hergestellten Tragschicht durchführen
(Ev2 80 MPa), dokumentieren und auswerten,
zur Ermittlung des EV2-Wertes (MPa),
nach DIN 18134, Vornorm VII76, gemäß Merkblatt
für bodenphysikalische Prüfverfahren im Straßenbau,
durch Prüflabor.
Die genauen Stellen werden mit der Bauüberwachung
vor Ort festgelegt. Nachweis ist bei der örtlichen
Bauüberwachung vor Einbau der Folgeschichten
umgehend und unaufgefordert nach der Durchführung
vorzulegen.
Einschließlich Nebenarbeiten, Maschinen und Geräte.
2 Stck x für Tragschicht (80 MPa)

Ort:
- 1x Hof 1
- 1x Hof 2
Abrechnung: Vorlage des Messprotokolls.
Menge: 2,000 Stk

**2.1.60 Tiefbord, 6x25x100 cm, grau, Fundament C12/15**
*** Bezugsbeschreibung
Tiefbordstein, Form C, einseitig mit Fase,
Bordstein aus Beton DIN EN 1340, Typ D I U DIN 483 TB
Rastermaß (Nennlänge): 60 x 250 x 1000 mm (997 mm),
durchgehend eingefärbt, Farbe: grau
liefern und höhen- und fluchtgerecht auf einem
15 cm dicken Fundament aus C12/C15 versetzen
und mit einer Rückenstütze aus Beton C12/C15 erstellen.
Die Dicke der Rückenstütze beträgt mindestens 10 cm.
Die DIN 18 318 und ZTV P-StB sind zu beachten.
einschließlich aller Fundamentierung-, Schnitt- und
Anpassarbeiten

Ort: Wegeeinfassung, Traufstreifen, EG-Terrassen
Abrechnung : Aufmaß und Lieferschein
Menge: 190,000 m

**2.1.70 Bordstein, 6x40x100 cm, grau, Fundament C12/15**
*** wie Position 2.1.60
Rastermaß (Nennlänge): 60 x 4000 x 1000 mm (997 mm)

Ort: Wegeeinfassung im Bereich von Holzschnitzelflächen
der Spielfläche
Menge: 42,000 m

**2.1.80 Betonpflaster 20x20x8 cm, grau, Splittbettung**
*** Bezugsbeschreibung
Betonpflastersteine einschließlich Pflasterbett,
auf ungebundener Tragschicht, nach Regelwerk ZTV-Wegebau;
Wege und Plätze außerhalb von Straßenverkehrsflächen,
- Steinformat: 20 x 20 x 8 cm
- Kantenausbildung: gefast
- Rutschhemmung: R13
- Farbe: grau
- Bettung: Sand-Splitt-Gemisch 0/4 mm, Stärke 4 cm (3-5 cm)
- Verlegeart: in Reihe
- Leitfabrikat: MultiTec / Kann Baustoffe GmbH
Die Bettung muss so beschaffen sein, dass diese dauerhaft
wasserdurchlässig und gegenüber der Tragschicht ausreichend
filterstabil ist.
Das Bettungsmaterial muss den Anforderungen (Kategorien)
gemäß TL Gestein-StB (Anhang H) entsprechen. Erstellung der
Bettung unter Beachtung der DIN 18318 und der ZTV P-StB,
liefern und fachgerecht verlegen einschließlich Anpassarbeiten,
Schneidearbeiten werden gesondert ausgeschrieben

angebotenes Produkt / Hersteller: '..................................................' (Bieterangabe)

Ort: Erschließungswege, Bereich Müllboxen, Durchgang 2
Abrechnung: Aufmaß und Lieferscheine
Menge: 260,000 m2

**2.1.90 Betonpflaster 20x20x8 cm, grau, Betonbettung**
*** wie Position 2.1.80
gebundene Bettung in Beton, C12/15, Stärke 3-5 cm

Ort: Durchgang 1
Abrechnung: Aufmaß
Menge: 40,000 m2

**2.1.100 ZUL Schnitt Betonpflasterstein, 8 cm, Nassschnitt**
Zulage zu Vorpositionen 8 cm Betonpflaster,
für Betonpflasterstein an Anschlüssen, Übergängen,
Winkeln schneiden, Schnitt im Nassschnittverfahren,
einschließlich aller Anpass- und Nebenarbeiten

Abrechnung: Aufmaß
Menge: 80,000 m

**2.1.110 Geotextil-Vlies, 80g/m², Traufstreifen, b 30cm**
Geotextil-Vlies, mind. 80 g/m²,
mit mind. 20 cm breiten Überlappungen,
in 30 cm breiten Traufstreifen zur Trennung zwischen
Untergrund und Kiesschicht liefern und auf Planum
fachgerecht verlegen einschließlich Schneide- und Anpasssarbeiten

Ort: Traufstreifen
Abrechnung: Aufmaß und Lieferschein
Menge: 25,000 m2

**2.1.120 Traufstreifen, Grauwacke 6/32 mm, b 30cm, h 15 cm,**
Traufstreifen herstellen mit Grauwacke 6/32 mm,
Einbaubreite 30 cm, Schüttung 15 cm stark,
Einbauhöhe bis ca. -3 cm unter OK Einfassung,
liefern und fachgerecht einbauen

Ort: Traufstreifen
Abrechnung: Aufmaß und Lieferschein
Menge: 25,000 m2

**2.1.130 Pflasterrinne / -mulde, Granit-Kleinstein, Betonbettung C12/15**
Entwässerungsrinne als Pflastermulde herstellen,
Pflastermulde aus Granit-Kleinstein 9x9 / 10x10,
dreizeilig, zum Teil 4-zeilig, mit 3 cm Stich,
in unterschiedlichen Teillängen,
Farbe: weiß-grau,
Bettung und Rückenstütze in Beton C12/15, Stärke 15 cm,
Verfugung bündig OK Pflaster,
liefern und fachgerecht verlegen einschließlich
Dehnungsfugen und Anpassarbeiten mit entsprechendem
fachgerechten Fugenmaterial,
Fläche von Betonschleierresten säubern,
Einbau auf zuvor erstellter Schottertragschicht

Ort: Von den Fallrohren Dach- und Balkonentwässerungen
zu den Versickerungsmulden
Abrechnung: Aufmaß und Lieferschein
Menge: 10,000 m2

#### Abschnitt 2.2 Plätze, Höfe, Terrassen - KG 533

**2.2.10 Terrassenbelag, 40x40x3,8 cm, grau, geschliff., gestrahlt, Splittbettung**
Plattenbelag aus Terrassenplatten,
einschließlich Pflasterbett,
auf ungebundener Tragschicht,
nach Regelwerk ZTV Wegebau dimensionierter und
hergestellter Frostschutz- bzw. Tragschicht,
Außenplatten aus Beton nach DIN EN 13748-T2 in der
Qualität Th1, UT, 7T, H, B und A1f mit einer geschliffenen
und gestrahlten Oberfläche mit Natursteinkörnungen,
Produkt aus klimaneutraler Produktion (CCF-Zertifizierung),
die Verlegevorschriften des Herstellers und die
Angaben der DIN 18318 sowie der ZTV Pflaster-StB 06
sind zu beachten.
- Steinformat: 40 x 40 x 3,8 cm
- Kantenausbildung: gefast
- Rutschhemmung: R13
- Farbe: grau
- Bettung: Sand-Splitt-Gemisch 2/5 mm,
  Stärke 4 cm (3-5 cm)
- Fugenausbildung: min. 3 mm gemäß
  technischer Planung
  und Herstellerangaben mittels Fugenkreuzen herstellen
Leitfabrikat: Betonplatte Fiori / Kann Baustoffwerke GmbH

angebotenes Produkt / Hersteller: '..................................................' (Bieterangabe)

liefern und fachgerecht verlegen einschließlich Anpassarbeiten,
Schneidearbeiten werden gesondert vergütet

Ort: 4x EG-Terrassen Neubau
Abrechnung: Aufmaß und Lieferschein.
Menge: 25,000 m2

**2.2.20 ZUL Schnitt Terrassenplatten, 3,8 cm, Nassschnitt**
Zulage zu Vorpositionen 3,8 cm Terrassenplatten aus Beton
in gerader Flucht schneiden, Schnitt im Nassschnittverfahren,
einschließlich aller Anpass- und Nebenarbeiten.

Abrechnung: Aufmaß
Menge: 10,000 m

#### Abschnitt 2.3 Spielplatzflächen - KG 536

**2.3.10 Planum herstellen, Spielflächen**
Planum herstellen,
max. Abweichung von der Sollhöhe +2/-2 cm

Ort: Spielflächen
Abrechnung: Aufmaß
Menge: 255,000 m2

**2.3.20 Trennlage Vlies, 90 g/m2, Sandspielflächen**
Vlies als Trennlage zwischen Sand und anstehendem Boden,
Polypropylen, Flächengewicht: 90g/m2, wasserdurchlässig,
liefern und einschließlich Zuschnitt und Überlappung
fachgerecht einbauen.

Ort: Hof 1
Abrechnung: Aufmaß und Lieferschein
Menge: 12,000 m2

**2.3.30 Spielsand mit Zertifikat, 0,5-2 mm, d 40 cm**
Spielsand mit Zertifikat, zweimal gewaschen,
Körnung 0,5 - 2 mm, Einbaustärke 40 cm
liefern und höhengerecht einbauen

Ort: Hof 1
Abrechnung: Aufmaß und Lieferschein
Menge: 5,000 m3

**2.3.40 Drainageschicht Natursteinschotter, 8-32 mm, d 10 cm, unter Holzhäcksel**
Schottertragschicht als Drainageschicht,
korngestuft aus vorwiegend gebrochenen
Gesteinskörnungen, leicht abrütteln, herstellen
auf anstehendem Boden unter Fallschutz Holzhäcksel,
Material: Granit,
Körnung: 8/32 mm,
Schichtdicke: 10 cm,
liefern und fachgerecht einbauen

Einbauort: Hof 1 + Hof 2
Abrechnung: Aufmaß und Lieferschein
Menge: 245,000 m2

**2.3.50 Spielplatzbelag, Fallschutz Holzschnitzel, Anfangsschicht d 40 cm**
Spielplatzbelag aus Holzschnitzeln, als Fallschutz,
Material lose geschüttet,
bestehend aus unbehandelten, geschredderten,
trockenen Resthölzern (Innenfeuchte 15 - 20 %),
ohne Rinden- und Laubanteile,
mit Prüfzeugnis zum Brandverhalten, zur Pflanzenverträglichkeit
und Nachweis zur Einhaltung der Grenzwerte nach BBodSchV,
Oberflächenstruktur länglich und aufgefasert,
keine Hackschnitzel, kein Frischholz,
Einbau auf Schotterschicht (siehe gesonderte Position)
ohne Zwischenlage aus Vlies, nach erster Setzung
noch einmal nachschottern
- Körnung: ca. 5 - 50 mm
- Farbe: naturbelassen
- Anfangsschicht: 40 cm
- Endschichthöhe: 30 cm
- Leitfabrikat: Öcocolor
angebotenes Produkt / Hersteller: '..................................................' (Bieterangabe)

liefern und fachgerecht einbauen

Ort: Hof 1 + Hof 2
Abrechnung: Aufmaß und Lieferschein
Menge: 245,000 m2

**2.3.60 Rechteckpalisade, 12x16 cm, H 80 cm, Fundam. C12/15, Tragschicht 15 cm**
Betonpalisaden als Einfassung für Sandspielfläche,
Material: RC-Kunststoffpalisade, Hohlprofil
- Farbe: grau
- Maße: HxLxB 80 x 12 x 16 cm, Ende gefast
- Rückenstütze: Betonfundament C12/15, Dicke 20 cm,
  Höhe 35 cm, einschließlich Schalung
- Tragschicht: 10 cm RC-Schottertragschicht
- Einbauhöhe: 15 cm über angrenzende Wegefläche
liefern und einschließlich aller Schneid-/ Anpass- und Erdarbeiten
sowie Fundamentierung fachgerecht einbauen

Ort: Hof 1
Abrechnung: Aufmaß und Lieferschein
Menge: 15,000 m

**2.3.70 Spielgerät Zweifachreck, Edelstahl, mit 3 Fundamenten C25/30**
Spielgerät Zweierreck, aus Edelstahl,
bestehend aus 3 Standpfosten und 2 Reckstangen,
freie Pfostenköpfe mit bündig verschweißten Edelstahlkappen,
Edelstahloberflächen glaskugelgestrahlt,
alle Verbindungsteile aus Edelstahl,
Einbau nach Herstellermontageanleitung,
einschließlich:
- 3 Stk. Fundamente, Ortbeton C25/30, Maße 60 x 60 x 40 cm,
  Pfosten durchragt Fundament
- Schottertragschicht RC-Schotter 0/32mm, 15 cm
Leitfabrikat: Zweierreck 0002431 / Spiel-Bau GmbH
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angebotenes Produkt / Hersteller: '..................................................' (Bieterangabe)

Produkt ist vor der Bestellung durch den AG freigeben zu lassen!
Liefern und einschließlich aller Erd- und Nebenarbeiten
und Kleinteile fachgerecht einbauen

Ort: Hof 2
Abrechnung: Lieferschein
Menge: 1,000 Stk

**2.3.80 Spielgerät Hängematte, mit 2 Fundamenten C25/30**
Spielgerät Hängematte,
bestehend aus 2 auswärts geneigten Robinienholz-
Standpfosten, Oberlänge 130cm, sowie:
- 1 Hängematte aus engmaschigem Herkulestaunetz, 180x80cm
- 2 hochfeste Kettenwirbel
- 2 Schwingungsbegrenzer
Standpfosten natürlich gewachsen, entsplintet und geschliffen,
alle weiteren Hölzer aus Robinie, sauber gehobelt,
sichtbare Kanten gefast, alle Verbindungsteile aus Edelstahl,
alle Muttern selbstsichernd, Einbau nach Herstellermontageanleitung,
einschließlich:
- 3 Stk. Fundamente, Ortbeton C25/30, Maße 80 x 80 x 60 cm,
  Pfosten durchragt Fundament.
- Schottertragschicht RC-Schotter 0/32mm, 15 cm
Leitfabrikat: Hängematte 0003525 / Spiel-Bau GmbH
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angebotenes Produkt / Hersteller: '..................................................' (Bieterangabe)

Produkt ist vor der Bestellung durch den AG freigeben zu lassen!
Liefern und einschließlich aller Erd- und Nebenarbeiten und
Kleinteile fachgerecht einbauen

Ort: Hof 1
Abrechnung: Lieferschein
Menge: 1,000 Stk

**2.3.90 Spielgerät Doppelwippe, 4-sitzig, mit Fundament C25/30**
Spielgerät Doppelwippe, 4-sitzig,
bestehend aus Wippbalken aus Edelstahl, Länge ca. 400cm,
sowie:
- 4 HPL-Sitze
- 4 Edelstahl-Handgriffe
- 2 Aufschlagpuffer
- 1 Edelstahl-Wipplager mit wartungsfreien Kugellagern
Standpfosten aus Edelstahl-Kastenprofil,
Edelstahloberflächen umweltfreundlich glaskugelgestrahlt,
alle Verbindungsteile aus Edelstahl, alle Muttern selbstsichernd,
Einbau nach Herstellermontageanleitung,
einschließlich:
- 1 Stk. Fundament, Ortbeton C25/30, Maße 60 x 60 x 60 cm,
  Pfosten durchragt Fundament.
- Schottertragschicht RC-Schotter 0/32mm, 15 cm
Leitfabrikat: Edelstahlwippe 0002424 / Spiel-Bau GmbH

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
angebotenes Produkt / Hersteller: '..................................................' (Bieterangabe)

Produkt ist vor der Bestellung durch den AG freigeben zu lassen!
Liefern und einschließlich aller Erd- und Nebenarbeiten
und Kleinteile fachgerecht einbauen

Ort: Hof 2
Abrechnung: Lieferschein
Menge: 1,000 Stk

**2.3.100 Spielgerät Hüpfplatte, mit 4 Fundamenten C 25/30**
Spielgerät Hüpfplatte, Holzart Robinie
bestehend aus:
- 1 Federteller mit Edelstahlrohr-Umrandung
- Belag aus 3cm starken Holzbrettern allseitig gehobelt und gefast
- 4 galvanisch verzinkte Federn
- 1 Einbauplatte mit feuerverzinktem Erdanker
Edelstahloberflächen glaskugelgestrahlt,
alle Hölzer aus Robinie, unbehandelt, gehobelt und gefast,
Alle Verbindungsteile aus Edelstahl, alle Muttern selbstsichernd,
Einbau nach Herstellermontageanleitung,
einschließlich:
- 4 Stk. Fundament, Ortbeton C25/30, Maße 30 x 30 x 50 cm,
  Pfosten durchragt Fundament.
- Schottertragschicht RC-Schotter 0/32mm, 15 cm
Leitfabrikat: Hüpfli 0002435 / Spiel-Bau GmbH
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angebotenes Produkt / Hersteller: '..................................................' (Bieterangabe)

Produkt ist vor der Bestellung durch den AG freigeben zu lassen!
Liefern und einschließlich aller Erd- und Nebenarbeiten
und Kleinteile fachgerecht einbauen

Ort: Hof 2
Abrechnung: Lieferschein
Menge: 4,000 Stk

**2.3.110 Findlinge, d 80-100 cm, mit Betonrückenstütze C12/15**
Findlinge aus heimischen Vorkommen,
Einbau nach Plan und örtlicher Angabe der Bauleitung,
Steinmaterial ohne Eiseneinschlüsse und Rostflecke,
- Durchmesser: 60 bis 80 cm
- Farbe: gelblich und rötlich
- Tragschicht: Recycling-Schotter 0/32 mm,
  10 cm stark in verdichtetetem Zustand
- seitliche Verstärkungen bzw. Sicherungen
  durch Leichtbetonrückenstützen, C 12/16,
- Einbautiefe max. 1/4 unter Geländeniveau,
Das Material ist vor Einbau vom AG abnehmen zu lassen!
Liefern und einschließlich aller erforderlichen Erd- und
Nebenarbeiten fachgerecht einbauen

Ort: Hof 1
Abrechnung: Aufmaß und Lieferschein
Menge: 5,000 Stk

**2.3.120 Sachverständigenabnahme Spielgeräte u. Spielflächen**
Sachverständigenabnahme der Spielgeräte und
Sandspielbereiche nach Montage / Fertigstellung
der Anlage durch einen zuständigen DEKRA-Sachverständigen
bzw. zugelassenen Sachverständigen für Kinderspielplätze.
Einschließlich Veranlassung des Termins
sowie Vorlage SV-Prüfbericht / -protokoll rechtzeitig
vor AG-Abnahme
Menge: 1,000 Stk

### Bereich 3 TECHNISCHE ANLAGEN - KG 550

#### Abschnitt 3.1 Abwasseranlagen - KG 551

**3.1.10 Terrassenrinne NW 155, BH 100 mm, Gitterrost 30/10**
Terrassenrinne, Stahl verzinkt, Nennweite 155 mm,
hydraulische Leistung 1,15 l/(sec*m),
Breite 55cm, Höhe 100 cm,
in Teillängen gemäß Ausführungsplanung:
- 2 x 1,80 m,
- 3 x 2,65 m,
mit beidseitig integrierter Kiesleiste gegen fassadenseitige
Staunässe, 4 mm Drainschlitze, geschlossenem Rinnenboden
und Stirnwänden,
Gitterrost MW 30/10 verzinkter Stahl, begehbar und
rollstuhlbefahrbar, mit Rostverriegelungs- und Rinnenverbindungssystem,
heraustrennbarer Stichkanalanschluss,
mit DN110/50-Einsteckstutzen für bauseitigen
Entwässerungsanschluß an RW-Rigolenbox (gesond. Pos.)

Leitfabrikat: ACO ProfiLine 2.0 höhenverstellbar

angebotenes Produkt / Hersteller: '..................................................' (Bieterangabe)

liefern und einschließlich aller Anpass- und Schneidearbeiten
(auch auf Gehrung), ggf. Abdichten an Schnittstellen, sowie
Zubehör wie Verbindungsstücke, Dichtung nach Herstellerangaben
höhengerecht einbauen

Ort: Fassadenanschlüsse EG-Terrassen Neubau
Abrechnung: Aufmaß und Lieferschein
Menge: 12,000 m

**3.1.20 Schuhabstreifer Bodenwanne, mit Stahlzarge, l 100 cm, b 50 cm**
Schuhabstreifer Bodenwanne, mit Stahlzarge,
Bodenwanne aus Polymerbeton,
mit integrierter Stahlzarge verzinkt,
Einbau auf zuvor erstellter Schottertragschicht,
Gitterrost ACO V-Rost Stahl verzinkt, begehbar und rollstuhlbefahrbar,
mit Rostverriegelungs- und Rinnenverbindungssystem,
Verlegung für Begehung in Querrichtung (Rutschhemmung R12),
mit ACO-Einsteckstutzen DN110 für bauseitigen
Entwässerungsanschluß an RW-Rigolenbox (gesonderte Pos.)
Länge: 100 cm
Breite: 50 cm
Höhe: 8 cm

Leitfabrikat: ACO Vario 2.0 Hybrid-Bodenwanne

angebotenes Produkt / Hersteller: '..................................................' (Bieterangabe)

liefern und einschließlich erforderlicher Erd- und Anpassarbeiten,
sowie Kleinteile wie Endstücke, Verfugung nach Herstellerangaben
höhengerecht einbauen

Ort: Hauszugang Neubau Hof 2
Abrechnung: Aufmaß und Lieferschein
Menge: 1,000 Stk

**3.1.30 Standrohr DN100, mit Reinigungsdeckel und Sicherheitsüberlauf**
Standrohr, Nennweite DN 100,
Stahl, feuerverzinkt, rund,
mit Reinigungsöffnung und Reinigungsdeckel
mit Sicherheitsüberlauf,
mit 2-Kammern-Steckmuffenverbindung,
Baustoffklasse A1, formstabil, bruchfest, rückstausicher,
langlebige Innenbeschichtungcgemäß DIN EN ISO 2178
auf Basis einer 2K-Epoxid-Kombination
- Nennweite: DN 100
- Nenn-Länge: 1000
- Außenmaße: hxbxl 118 x 126 x mm
- Farbe: Silber
Leitprodukt: Loro-X Standrohr

angebotenes Produkt / Hersteller: '..................................................' (Bieterangabe)

liefern und für bauseitigen Entwässerungsanschluß
an RW-Rigolenbox (gesonderte Pos.) fachgerecht einbauen

Ort: Regenfallrohr DN 100 Hof 1, links an Durchfahrt Neubau
Abrechnung: Lieferschein
Menge: 1,000 Stk

**3.1.40 Leitungsgraben RW-Leitungen i.Gefälle, b 50cm, t bis 1,25 m, mit Verfüllen**
Leitungsgraben für Regenwasserleitungen im Gefälle,
- Breite 60 cm
- Tiefe bis 125 cm
Ausführung in Maschinenschachtung wie folgt:
- Rohrgrabenaushub Bodenklasse 3-4
  profilgerecht lösen, seitlich lagern
- Herstellen Planum für Rohrgrabensohle
- Rohrleitungszone mit steinfreien Material auffüllen
- Rohrgrabenverfüllung mit seitlich gelagertem
  Aushubboden lagenweise verdichten bis
  vorhandene Geländehöhe
Ort: Entwässerung Terrassenrinnen, Lichtschächte,
Abtrittroste Hauseingang bis Rigolenbox
Abrechnung: Aufmaß und Lieferschein, Einmessen
der Leitung erfolgt am offenen Graben
Menge: 20,000 m

**3.1.50 KG-Rohrleitung, DN100, in Leitungsgraben, einschl. spülen**
Entwässerungsleitung DN 100,
einschließlich aller Verbindungsstücke und
Anpassarbeiten,
mit Schacht- und Ablaufanschlüssen,
Einbau höhen- und fluchtgerecht auf vorbereitetes
Auflager des Leitungsgrabens im Gefälle,
alle Öffnungen während der Bauzeit dicht verschließen,
Leitung nach Verlegung durch Hochdruckspülverfahren
reinigen, Spülgut fachgerecht entsorgen.

Ort: Entwässerung Terrassenrinnen, Lichtschächte,
Abtrittroste Hauseingang bis Rigolenbox
Abrechnung: Aufmaß, Lieferschein
Menge: 20,000 m

**3.1.60 ZUL KG-Formstück Bogen DN100, 45°**
Zulage zu Vorposition, für
Formstück Bogen DN 100/110, 45°,
liefern und fachgerecht einbauen einschließlich
aller Anpassarbeiten.

Abrechnung: Aufmaß und Lieferschein
Menge: 40,000 Stk

**3.1.70 Kontrollschacht DN400, 1x Zulauf, 1x Ablauf, Abdeck. B125**
Kontroll- und Spülschacht für Kanalsystem,
aus Kunststoff, fertig montiert, mit doppelwandigem,
profiliertem Steigrohr, Verlängerungsstücken,
Teleskopabdeckung sowie Schmutzfänger,
einschließlich Bodenaushub Bodenklasse 3-4,
Aushub seitlich lagern, Herstellen Schottersohle,
Verfüllen mit steinfreiem Aushubmaterial,
Restboden entsorgen,
- Schacht: PVC-U/PP
- Größe: DN 400
- Anschlüsse: DN 160
- Schachthöhe: 1,20 m
- Schachtunterteil: DN/OD 400/160
- Ausführung: Gerade (1 Zulauf, 1 Ablauf)
- offenes Durchflussgerinne, 1% Gefälle
- Anschluß Zulauf: DN/OD 160,
  mit integriertem Kugelgelenk,
  abwinkelbar von 0° bis 11° mit Dichtungen
- Anschluß Ablauf: wie Zulauf
- Schachtabdeckung Klasse B 125,
  ohne Lüftungsöffnungen,
  Gussabdeckung Klasse B 125 (Prüfkraft 125 KN)
  einschließlich Rahmen und Betonauflagerring
  (H = 10 cm) für Schachtrohre DA 400
liefern und gemäß Einbauanleitung fachgerecht einbauen

Ort: Neubau, an Durchfahrt zwischen Standrohr und
Rigolenbox
Abrechnung: Aufmaß und Lieferschein
Menge: 1,000 Stk

**3.1.80 Sand/Kies 2/8 mm, Leitungszone RW-Leitungsgraben, 15/15 cm**
Boden liefern, in Leitungsgraben der Regenwasserleitung
einschließlich Schachtbaugruben
- Material: Kies-Sand, 2/8 mm
- Einbauhöhe: 15/15 cm (unter/über Leitung
  oder Kabelschutzrohr = gesamt 30 cm)
Sand/Kies mit Verlegen der Leitung in Graben
einbauen und verdichten

Abrechnung: nach Einbauprofilen
Menge: 3,000 m3

**3.1.90 Rigolenfüllkörper PP, 80x80x66 cm, 406 l**
Rigolenfüllkörper aus Kunststoff als Versickerungs-,
Rückhalte- und Speicherrigolen mit hoher
Speicherkapazität für Regenwasserversickerung
der Dachentwässerung, Lichtschächte,
Terrassenrinnen etc.,
einschließlich aller Stirnseiten,
Abmessungen BxTxH 80/80/66 cm,
Kunststoff Polypropylen (PP),
Speichervolumen 406 Liter,
Speicherkapazität: 95 %

Leitfabrikat: RAUSIKKO Box S/SC (Standard) / Rehau

angebotenes Produkt / Hersteller: '..................................................' (Bieterangabe)

liefern und fachgerecht nach Planung einbauen
Ort: Hof 1 und 2
Abrechnung: Aufmaß und Lieferschein
Menge: 13,000 Stk

**3.1.100 Rigolenfiltervlies 200g/m², GRK 3**
Rigolenfiltervlies 200g/m² aus Polypropylen,
mit hoher Sicherheit gegen innere und äußere Kolmation,
als filterstabile Trennschicht zwischen Rigolensystem und
anstehendem Boden bzw. Verfüllmaterial, allseitig an den
Stoßstellen mit ausreichender Überlappung,
(mind. 50 cm),
- Gewicht: 200 g/m²
- Stempeldurchdruckkraft (EN ISO 12236): 2350 N
- Dicke: 1,9 mm
- Geotextilrobustheitsklasse: GRK 3
- Charakteristische Öffnungsweite: 80 μm
- Wasserdurchlässigkeit: 90 l/m²s
liefern und einschließlich aller Schnitt- und Anpassarbeiten
fachgerecht nach Planung einbauen

Ort: Rigolenboxen
Abrechnung: Aufmaß und Lieferschein
Menge: 65,000 m2

**3.1.110 Sauberkeitsschicht, Kies 2-8 mm, d 10 cm, allseitig um Rigolenbox**
Sauberkeitsschicht allseitig um Rigolenbox
Kies 2-8 mm, Schichtstärke 10 cm,
Schicht ist nach Einbau plan und eben abzuziehen,
liefern und fachgerecht einbauen

Ort: Rigolenboxen
Abrechnung: Aufmaß und Lieferscheine
Menge: 6,000 m3

#### Abschnitt 3.2 Elektrische Anlagen - KG 556

**3.2.10 Leitungsgraben Pollerleuchten, b 40 cm, t 70 cm**
Boden für Kabel-/Leitungsgraben der Pollerleuchten
ausheben, abgerechnet wird nach der Länge des Grabens,
gemessen in der Achse,
Grabentiefe über 50 bis 70 cm,
Breite der Grabensohle bis 40 cm,
Aushub entsorgen, steinfreien Füllboden nach Verlegen
der Leitung in Graben einschließlich Leitungszone einbauen
und verdichten,
Boden entsorgen und Füllboden liefern siehe gesonderte Pos.

Ort: Zuleitungen Pollerleuchten
Abrechnung: Aufmaß
Menge: 80,000 m

*Hinweis: Hinweis zum Anschluss der Elektroleitung*
Bauseits durch den AG wird eine Elektroleitung aus dem
Gebäude (Hausanschlussraum) bis zur ersten Pollerleuchte
(Neubau, Seite zu Hof 1, am Durchgang) mit ausreichender
Länge vorgestreckt. Der Auftragnehmer beginnt von dort
mit seinen Erdkabel-Verlegeleistungen und verlegt zu allen
weiteren Pollerleuchten.
Die Elt.-Klemmleistungen an den Pollerleuchten erfolgt dann
wieder bauseits durch den Fachbetrieb des AG.

**3.2.20 Kunststofferdkabel NYY-J 3 x 10 mm²**
Kunststofferdkabel NYY-J 3 x 10 mm²
im vorbereiteten Graben verlegen,
einschließlich Einbau von Warnband gem. FTZ-Norm
als mechanisch festes Kunststoffband, gelb, 30 cm über
Kies-Sand-Lage,
Llemmleistungen an Pollerleuchten bauseits durch AG,

Ort: Pollerleuchten
Abrechnung: Aufmaß und Lieferschein
Menge: 85,000 m

**3.2.30 Boden (Sand/Kies) liefern, in Leitungsgraben Elt, 15/15cm**
Boden liefern, in Leitungsgraben der Elektroleitung
mit Verlegen der Leitung in Graben einbauen und verdichten,
Material Kies-Sand, 2/8 mm,
Einbauhöhe 30 cm, 15/15 cm unter/über Leitung bzw. Schutzrohr

Ort: Pollerleuchten
Abgerechnet wird nach Einbauprofilen
Menge: 16,000 m3

**3.2.40 Kabelschutzrohr PVC-U, DN100, m. Zugdraht**
Kabelschutzrohr DN 100, aus PVC-U DIN 4033,
mit Zugdraht zum späteren Einziehen von Kabeln,
für Querung der Zufahrten, Gehwegen, Terrassen.
wasserdichte  Verlegung unter späterer Wegebefestigung,
einschließlich aller Verbindungselemente, Dichtungen,
Zugdraht 2-fach, verzinkter Stahldraht, ca. 3 mm stark,
mit je 10 cm Überstand einziehen,
Rohrenden sind jeweils mit Endkappen dicht zu
verschließen, Anfangs- und Endstücke des Rohres sind
durch Setzen eines Pflockes deutlich und dauerhaft an der
Geländeoberfläche zu markieren,
Einzellängen: bis 6,00 m,
liefern und fachgerecht einbauen,

Ort: Zuleitungen Pollerleuchten
Abrechnung: nach Aufmaß, Länge in der Rohrachse
und Lieferschein
Menge: 35,000 m

**3.2.50 Pollerleuchte RZB Mega Laterne F**
Zylindrische Pollerleuchte,
mit Pollerstandrohr Ø 115 mm,
aus korrosionsbeständigem, pulverbeschichteten Aluminium
mit voll umschlossenem Befestigungssockel aus Edelstahl,
korrosionsfreier Leuchteneinsatz mit integriertem Dichtungselastomer,
Membranventil zur Vermeidung von Kondenswasser,
Flache Abdeckung aus pulverbeschichtetem Aluminium-Druckguss
mit opalem Glaszylinder, mit Anschlussdose am Sockel
max. 2 x 3 x 2,5 mm² für Durchgangsverdrahtung,
Fundamentierung siehe gesonderte Pos,
Elt.-Klemmleistung erfolgt bauseits durch AG
- Farbe: anthrazit metallic
- Durchmesser D: 115 mm
- Höhe: 1000 mm
- Leuchtmittel: LED
- tot. Systemleistung: 57 W
- Farbtemperatur: 4000K
- Lichtverteilung: symmetrisch
- Schutzart: IP 65
- Schlagschutz: K05 (Schlagschutz 0,70 Joule)

Leitfabrikat: Mega Laterne F 612169.0031 / RZB

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
angebotenes Produkt / Hersteller: '..................................................' (Bieterangabe)

Produkt ist vor der Bestellung durch den AG freigeben zu lassen!
Liefern und fachgerecht einbauen

Ort: Wegebeleuchtung
Abrechnung: Aufmaß und Lieferschein
Menge: 8,000 Stk

**3.2.60 Fundament für Pollerleuchte**
Fundament für Pollerleuchten auf Unterbau herstellen
durch Ausgießen eines Betonrohres mit Beton,
einschließlich aller erforderlichen Erd- und Nebenarbeiten,
- Rohr: PVC
- Rohrdurchmesser: 0,30 / 0,35 m
- Rohrlänge: 0,50 m
- Beton: C12/15
Rohrstück einschl. Erdarbeiten in Boden einbauen,
ausrichten und nach Einbau der Pollerleuchte ausbetonieren,
seitliche Öffnung für Kabelzuleitung berücksichtigen,
liefern und fachgerecht einbauen

Ort: Pollerleuchten
Abrechnung: Aufmaß und Lieferschein
Menge: 8,000 Stk

### Bereich 4 EINBAUTEN IN AUSSENANLAGEN - KG 560

#### Abschnitt 4.1 Allgemeine Einbauten - KG 561

**4.1.10 Fahrradhalter UTAH, Flachstahl 80x12mm, pulverbeschich., Fundam. Beton C12/15**
*** Bezugsbeschreibung
Fahrradhalter aus Flachstahl 80 x 12 mm,
mit kantigen Ecken,
empfohlene Einbautiefe mind. 300 mm,
ohne Quer-/ Knieholm,
- Material Konstruktion: Stahl
- Profilmaße: 80 x 12 mm
- Gesamtbreite: 850 mm
- Gesamthöhe: 1100 mm
- Höhe über Flur: 850 mm
- Oberfläche: pulverbeschichtet
- Farbe: anthrazit RAL 7016
- Befestigungsart: zum Einbetonieren
- Fundament: Beton C 12/15
Leitfabrikat: Anlehnbügel UTAH / Ziegler Metallbearbeitung GmbH

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angebotenes Produkt / Hersteller: '..................................................' (Bieterangabe)

Produkt ist vor der Bestellung durch den AG freigeben zu lassen!
Liefern und einschließlich aller Erd- und Nebenarbeiten nach
Herstellerempfehlung fachgerecht einbauen

Ort: Durchgang Neubau
Abrechnung : Aufmaß und Lieferschein
Menge: 12,000 Stk

**4.1.20 Fahrradhalter UTAH, Flachstahl 80x12mm, pulverbeschich., Fundam. Beton C16/20**
*** wie Position 4.1.10
Fahrradhalter UTAH für Lasten-/Sonderfahrräder,
Fundament: Beton C 16/20
Menge: 3,000 Stk

**4.1.30 Sitzbank COLLEGGARTEN, Stahl, Holzaufl., pulverbesch., Fundam. C16/20**
Ortsfeste Sitzbank Colleggarten
mit Rückenlehne,
- feuerverzinkter Stahl
- Leistenlänge: 200 cm
- Gesamtlänge: 200 cm
- Sitztiefe: 63,8 cm
- Sitzhöhe: 45 cm
- Holzart: Douglasie FSC-zertifiziertes Hartholz
- Befestigung: zum Aufdübeln auf Fundament,
  Schrauben aus Edelstahl bzw. feuerverzinktem Stahl
- Fundament: Beton C 16/20
Leitfabrikat: Sitzbank Colleggarten / Michow & Sohn GmbH

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angebotenes Produkt / Hersteller: '..................................................' (Bieterangabe)

Produkt ist vor der Bestellung durch den AG freigeben zu lassen!
Liefern und einschließlich aller Erd- und Nebenarbeiten nach
Herstellerempfehlung fachgerecht einbauen

Ort: Hof 1 + Hof 2
Abrechnung: Aufmaß und Lieferschein
Menge: 2,000 Stk

#### Abschnitt 4.2 Besondere Einbauten - KG 562

**4.2.10 Müllbox FMH, 9,00x1,43x1,73m, für 6x 1,1 m3 Container, Holzverlattung, Lasur**
*** Bezugsbeschreibung
Müllbox in verzinkter Stahlkonstruktion
mit offener Hartholzbelattung,
für 6 x 1.100 l Container,
Länge: 9,00 m,
Breite: 1,43 m,
Höhe: 1,73 m,
Holzart Sibirische Lärche, Oberfläche lasiert,
Materialstärke ca. 42 x 27 mm, allseitig gefast,
komplett vorgefertigte Auslieferung einschließlich Flügeltüren,
mit Anpassung an Gefälle,

Fabrikat: FMH Müllbox / FMH Fellbacher Metall- und Holzbau GmbH

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
liefern und auf Beton-Pflasterfläche gebrauchsfertig aufstellen

Ort: Weg Hof 1
Abrechnung: Lieferschein
Menge: 1,000 Stk

**4.2.20 Müllbox FMH, 4,50x1,43x1,73m, für 3 1,1m³-Container, Holzverlattung, Lasur**
*** wie Position 4.2.10
für 3 x 1.100 l Container,
Länge: 4,50 m

Ort: Müllplatz Hof 2
Menge: 2,000 Stk

### Bereich 5 VEGETATIONSFLÄCHEN - KG 570

#### Abschnitt 5.1 Vegetationstechnische Bodenbearbeitung - KG 571

**5.1.10 Oberboden liefern, andecken, H i.M. 25 cm**
Oberboden liefern,
im Baustellenbereich verteilen und andecken,
Oberbodenmaterial frei von sichtbaren Verunreinigungen
und Steinen > 5 cm, frei von Wurzelwerk sowie
Unkräutern und Ästen mit Durchmesser über 2 cm,
Bodengruppe: 3b DIN 18915 (schwach bindig, kiesig)
mit 1 bis 2 Massen-% an organischer Substanz,
Auftragsdicke Saatflächen = 15 cm,
Auftragsdicke in Gehölzflächen und
Versickerungsmulden = 30 cm

Auftrag im Mittel 0,25 m:
- Teilflächen Gehölz und Versickerungsfläche = 315 m²
- Teilfläche Rasenfläche ohne Versickerung = 55 m²

Ort: Hof 1 und Hof 2
Abrechnung: Aufmaß und Lieferschein
Menge: 375,000 m2

**5.1.20 Vegetationsfläche vor Oberbodenauftrag kreuzweise lockern**
Vegetationsfläche vor Oberbodenauftrag
nach Abräumen der Baustelle Hochbau maschinell lockern,
Boden 30 cm tief kreuzweise lockern,
Rand- und Restflächen sowie Bereiche mit
obenliegendern Baumwurzeln (1x Götterbaum)
sowie Schachtdeckel ggf. von Hand bearbeiten,
ggf. anfallenden Unrat/Steine ablesen,
Unrat fachgerecht entsorgen,
Boden kreuzweise fräsen,
einschließlich aller sonstigen Nebenarbeiten und
Entsorgungskosten für ggf. anfallenden Unrat/Steine

Ort: Boden im Bereich der Pflanzarbeiten
Abrechnung: Aufmaß
Menge: 375,000 m2

**5.1.30 Versickerungsmulden profilieren**
Versickerungsmulden vor Oberbodeneinbau
entsprechend tief profilieren gemäß Planung,
Vorgabe: Regenwasser muss zur Versickerung
die belebte Bodenzone von 30 cm Oberboden durchlaufen,
OK Sohlenhöhe gemäß Plan ist OK 30 cm Oberbodenschicht

Ort: Versickerungsmulden Hof 1 + 2
Abrechnung: Aufmaß
Menge: 170,000 m2

**5.1.40 Planum herstellen, Feinplanum, Rasen-, Pflanzflächen**
Feinplanum herstellen,
max. Abweichung von der Sollhöhe +2/-2 cm

Ort: Rasen-, Ansaat- und Pflanzflächen
Abrechnung nach Aufmaß.
Menge: 375,000 m2

**5.1.50 ZUL: Feinplanum von Hand herstellen**
Zulage zur Vorposition,
Feinplanum herstellen wie Vorposition, jedoch:
in Handarbeit im Bereich von Schachtdeckeln,
Einfassungen und sonstigen Begrenzungen

Abrechnung nach Aufmaß
Menge: 80,000 m2

**5.1.60 Rasendünger liefern, organ.-mineral., N 20 v.H., PO min.5 v.H, KO min.8 v.H.**
Organisch-mineralischen Rasendünger liefern,
Produkt: NPK-Dünger, 20-5-8 (+2)

Abrechnung: nach Lieferschein,
Original-Etikett der Verpackung ist der Bauleitung vorzulegen
Menge: 5,000 kg

**5.1.70 Rasendünger einarbeiten, 30g/m2**
Rasendünger einarbeiten,
mit Dünger auf angedeckter Vegetationsflächen,
zweimal kreuzweise, so dass eine gute Vermischung
des Düngers mit dem Boden stattfindet,
Der Dünger soll in den oberen Bodenschichten verbleiben,
Streumenge 30 g/m2,
Bearbeitungstiefe 5 cm

Ort: Rasenflächen Hof 1+2
Abrechnung: Aufmaß
Menge: 160,000 m2

**5.1.80 Vegetationsfläche abdecken, Rindenmulch 40/60 mm, h 10 cm**
Vegetationsfläche abdecken,
nach der Pflanzung zum Schutz vor Verdunstung,
Stoffe liefern und abladen für Pflanzflächen,
Rindenmulch liefern und einbauen für Pflanzflächen,
gütegesichert, Körnung 40-60 mm,
Pflanzflächen nach Abschluss der Pflanzarbeiten durch
Auftrag einer zu liefernden Schicht aus Rindenmulch gegen
Austrocknung und Aufwuchs schützen,
Bestandteile: Zerkleinerte, gesiebte, naturbelassene Nadelholzrinde,
Rindenmulch RAL-gütegesichert,
gleichmäßig auf der Pflanzfläche 10 cm hoch andecken,
Feinplanum von Hand,
liefern und einbauen einschließlich aller Nebenarbeiten

Ort: Vegetationsflächen Hof 1+2
Abrechnung: Aufmaß und Lieferschein
Menge: 215,000 m2

**5.1.90 Pflanzfläche mit Staketenzaun absperren, h 120 cm**
Pflanzfläche mit Staketenzaun absperren
bis Ende der Fertigstellungspflege als Schutz vor Betreten,
Staketenzaun aus Haselnuss-Holz, Natur unbehandelt
aus europäischem Anbau, Holz maschinell geschält, gespalten
 und mit verflochtenem Zinkdraht gebunden,
einschließlich Holzpfosten, angespitzt sowie
Kleinmaterialien wie Krampen o.ä, Bindedraht,
Holzpfosten werden in den Erdboden eingeschlagen,
Die Befestigung des Zaunes an den Pfosten erfolgt
mittels Krampen oder Bindedraht,
nach Ende Fertigstellungspflege abbauen und entsorgen
- Höhe: 120cm
- Leisten: Durchmesser ca. 2 - 3,5 cm
- Leistenabstand: ca. 7 - 9 cm
angebotenes Produkt / Hersteller: '..................................................' (Bieterangabe)

Ort:
- Fläche in Hof 1 zwischen Spielfläche und Rasenmulde
- Fläche in Hof 2 vor Hecke
Abrechnung: Aufmaß und Lieferschein
Menge: 80,000 m

#### Abschnitt 5.2 Pflanzflächen - KG 573

**5.2.10 Cornus sanguinea, vSt, 4 Tr.,h 60-100, liefern**
Cornus sanguinea
Roter Hartriegel
vStr 3 Tr. Höhe 60-100 cm
liefern
Menge: 39,000 Stk

**5.2.20 Hydrangea macrophylla ‘Schloss Wackerbarth‘, Co, h 30-40, liefern**
Hydrangea macrophylla ‘Schloss Wackerbarth‘
Hortensie Schloss Wackerbarth
CO, Höhe 30-40 cm
liefern
Menge: 31,000 Stk

**5.2.30 Leucothoe axiliaaris Curly Red, Co, h 20-30, liefern**
Leucothoe axiliaaris Curly Red
Achselblütige Traubenheide ‘Curly Red‘
Co, Höhe 20-30 cm
liefern
Menge: 80,000 Stk

**5.2.40 Ligustrum vulgare VStr Ob 8 Tr, h 60-100, liefern**
Ligustrum vulgare
Gewöhnlicher Liguster
VStr Ob
8 Tr Höhe 60-100 cm
Pflanzdichte in Hecke: 3 Pflanzen / lfm
liefern
Menge: 162,000 Stk

**5.2.50 Salix rosmarinifolia, vStr Ob 4 Tr, h 60-100, liefern**
Salix rosmarinifolia
Rosmarin-Weide
VStr Ob
4 Tr Höhe 60-100 cm
liefern
Menge: 53,000 Stk

**5.2.60 Viburnum opulus, Str 2xv, mB, h 60-100, liefern**
Viburnum opulus
Gemeiner Schneeball
Str 2xV mB, Höhe 60-100 cm
liefern
Menge: 69,000 Stk

**5.2.70 Sträucher setzen, lagernd, H 30-40, 60-100 cm, mit Pflanzgrube**
Sträucher, verschiedener Art, bauseits lagernd,
nach Entnahme des Einschlags in Pflanzgrube setzen,
Einschließlich Herstellung Pflanzgrube, Wiederverfüllung
und anwässern.

Höhe: 30-40, 60 - 100 cm
Menge: 434,000 Stk

**5.2.80 Fertigstellungspflege Heckenschnitt, 1 Jahr, 2 Arbeitsgänge**
*** Bezugsbeschreibung
Fertigstellungspflege Heckenschnitt,
trapezförmiges Schneiden,
über eine Vegetationsperiode nach der Pflanzung
mit Abnahme zum 30.09. des Jahres,
ein Pflegeschnitt jeweils nur im Sommer oder am Ende
der Vegetationsperiode nach Absprache mit der
Hausverwaltung der WEG (Wohneigentumsgemeinschaft),

Abrechnung nach Metern beidseitig geschnittener Hecke,
inkl. Kopf- und Dachflächen, unbrauchbares Material entsorgen,
- Höhe: bis 1,20 m,
- Kalkulation: Länge 38,6 lfm
- Fläche: ca. 100 m² Schnittfläche (beidseitig + Höhe)
Ort: Hof 2
Abrechnung: nach Schnittfläche pro Arbeitsgang
- 1 Arbeitsgang: 77 m x 1,20 m Höhe = 92 m²
  zuzüglich Heckenkopf = Summe 100 m²
- 2 Arbeitsgänge: in 1 Jahr für ca. 100 m² Heckenfläche
Menge: 2,000 Stk

**5.2.90 Fertigstellungspflege Allgemein, 1 Jahr, 6 Arbeitsgänge**
*** Bezugsbeschreibung
Fertigstellungspflege für Pflanz- und Strauchflächen
sowie Gehölze gem. DIN 18916,
über eine Vegetationsperiode nach der Pflanzung
mit Abnahme zum 30.09. des Jahres,
mittlerer Gehölzbestand bis 1,5 Stück je m²,
Fläche hacken und jäten (kein Freischneidereinsatz),
Gehölze richten und antreten, zu schwach austreibende
zurückschneiden, abgestorbene Gehölze entfernen,
abgestorbene Gehölze, Mäh- und Schnittgut fachgerecht entsorgen.
Anzahl der Pflegegänge: 6 Stück
zu kalkulieren sind 6 Arbeitsgänge für 215 m² Pflanzfläche,
Heckenschnitt wird gesondert ausgeschrieben,
Arbeitsgänge sind der WEG rechtzeitig 3 Werktage
vor Durchführung anzuzeigen

Abrechnung: tatsächlich ausgeführte Arbeitsgänge
Menge: 6,000 Stk

**5.2.100 Bewässerung Pflanzfläche Fertigstellungspflege, 10 Arbeitsgänge**
*** Bezugsbeschreibung
Bedarfsweise Bewässerung der Pflanzflächen
mit Sträuchern und Heckenpflanzen,
einschließlich aller Nebenleistungen,
Arbeitsgänge: 10 Stück,
Wassermenge: mindestens 35 l/m² und Arbeitsgang,
Wasser wird bauseits nicht gestellt bzw. ist mit der WEG
abzustimmen,
zu kalkulieren sind 10 Arbeitsgänge für 215 m² Gehölze und Hecken,
Arbeitsgänge sind der WEG rechtzeitig 3 Werktage vor
Durchführung anzuzeigen,

Abrechnung: tatsächlich ausgeführte und
angemeldete Wässerungsgänge
Menge: 10,000 Stk

**5.2.110 Entwicklungspflege Heckenschnitt, 2 Jahre, 4 Arbeitsgänge**
*** Bedarfsposition ohne GB
*** wie Position 5.2.80
Fertigstellungspflege für Heckenschnitt

Abrechnung: nach Schnittfläche pro Arbeitsgang
- 1 Arbeitsgang = 77 m x 1,20 m Höhe = 92 m²
  zuzüglich Heckenkopf
  = Summe 100 m²
- 4 Arbeitsgänge in 2 Jahren für ca. 100 m² Heckenfläche
Menge: 4,000 Stk

**5.2.120 Entwicklungspflege Allgemein, 2 Jahre, 10 Arbeitsgänge**
*** Bedarfsposition ohne GB
*** wie Position 5.2.90
Anzahl der Pflegegänge: 5 Stück/Jahr,
10 Arbeitsgänge für 215 m² Pflanzfläche in 2 Jahren,
Heckenschnitt wird gesondert ausgeschrieben
Menge: 10,000 Stk

**5.2.130 Bewässerung Pflanzfläche Entwicklungspflege, 20 Arbeitsgänge**
*** Bedarfsposition ohne GB
*** wie Position 5.2.100
Arbeitsgänge: 20 Stück,
für 215 m² Gehölze und Hecken,
in 2 Jahren
Menge: 20,000 Stk

**5.2.140 Wurzelschnitt an Laubbäumen**
Fachgerechter Schnitt von Wurzeln der drei Bestandsbäume,
bei Abgrabungen für Versickerungsmulden und Wegebauarbeiten,
Wurzeln nicht reißen, Wurzel sauber mit einem Messer
oder geeigneter Schere schneiden. Wurzeln nach dem Schnitt
mit Boden oder feuchtem Jutetuch abdecken und feucht halten,
Wurzeldurchmesser: 1-4 cm,
Ausführung auf besondere Anweisung durch den AG

Ort: Hof 1
Abrechnung: zum Stundenlohnnachweis,
Vorgabe Stundenkontingent = 5 Mannstunden
Menge: 5,000 h

#### Abschnitt 5.3 Rasen- und Saatflächen - KG 574

**5.3.10 Feinplanum für Rasenflächen herstellen**
Feinplanum für Rasenflächen herstellen
Abweichung +- 2 cm
Ausführung in Handarbeit

Abrechnung: Aufmaß
Menge: 160,000 m2

**5.3.20 RSM Schattenrasen liefern, aussäen.**
RSM Schattenrasen liefern und aussäen.
Gräser:
25% Lolium perenne (Deutsches Weidelgras) - Tetragreen
20% Lolium perenne (Deutsches Weidelgras) - Greensky
10% Festuca rubra commutata (Horstrotschwingel) - Wagner, Fulmar
15% Festuca rubra (Rotschwingel) - Maxima
20% Festuca trachyphylla (Raublättriger Schafschwingel) - Bornito
10% Poa Pratensis (Wiesen-Rispengras) - Birnita
Bezug: z.B. Fa.- Greentyp
Aussaat: 25g/m2
Fläche: 50 m²

Abrechnung: Aufmaß und Lieferschein
Menge: 50,000 m2

**5.3.30 Muldenrasen Rasana super liefern, aussäen**
Muldenrasen Rasana super liefern, aussäen
Gräser:
35% Lolium perenne Amiata
30 % Lolium perenne Dickens 1
5% Festuca rubra co. Capriccio
10 % Festuca rubra rubra Rossinante
5% Poa pratensis Mircle
5% Poa supina Supreme
Einbauort: Rasenflächen in Versickerungsmulden
Aussaat: 20g/m2
Fläche  110 m²
Bezug:  z.B. Fa. Eurogreen

Abrechnung: Aufmaß und Lieferschein
Menge: 110,000 m2

**5.3.40 Fertigstellungspflege Rasenfläche, 10 Schnitte**
Fertigstellungspflege für Rasenfläche gem. DIN 18917
Pkt. 6.3 bis zum Erreichen des abnahmefähigen
Zustandes 30.09. des Jahres,
die Fertigstellungspflege umfasst:
- Nachsäen von Kahlstellen (einschließlich Walzen)
- Mähen in Abhängigkeit von Witterung und Standort,
  jedoch mindestens in 10 Schnitten. Das Mähgut ist
  fachgerecht zu entsorgen
- Wuchshöhe: 6-10 cm, Schnitthöhe: 4 cm
- mechanische Bekämpfung unerwünschten Aufwuchses.
  Eine chemische Wildkrautbekämpfung ist nicht zulässig!
- Zu kalkulieren sind 10 Arbeitsgänge für 160 m² Rasenfläche
Arbeitsgänge sind der WEG rechtzeitig 3 Werktage vor Durchführung anzuzeigen

Abrechnung: nur nach tatsächlich ausgeführten
Arbeitsgängen i.V.m. Meldebelegen.
Menge: 10,000 Stk

**5.3.50 Bewässerung Rasenfläche Fertigstellungspflege, 5 Arbeitsgänge**
Bewässerung der Rasen- u. Ansaatfläche gem. DIN 18 916,
bis zum Erreichen des abnahmefähigen Zustandes 30.09. des Jahres,
einschließlich aller Nebenleistungen,
Arbeitsgänge: 5 Stück,
Wassermenge: mindestens 15 l/m² und Arbeitsgang
bzw. 10 cm tiefe Durchfeuchtung,

Wasser wird bauseits nicht gestellt bzw. ist mit der WEG
abzustimmen, Einholung von Genehmigungen zur
ggf. Benutzung städtischer Hydranten ist Sache des AN,

zu kalkulieren sind 10 Arbeitsgänge für 160 m² Rasen-/Ansaatfläche.
Wässerungsgänge sind der WEG rechtzeitig 3 Werktage vor
Durchführung anzuzeigen,

Abrechnung: nach Aufmaß der bewässerten Einheiten und
tatsächlich ausgeführten Arbeitsgängen i.V.m. den
Meldebelegen
Menge: 5,000 Stk

### Bereich 6 SONSTIGE AUSSENANLAGEN - KG 590

#### Abschnitt 6.1 Baustelleneinrichtung - KG 591

*Hinweis: Nutzung der BE-Flächen des AG*
Die Hochbau-Baustelle verfügt über eine Baustelleneinrichtung
auf dem öffentlichem Straßenland. Diese kann in Abstimmung
mit dem AG in begrenztem Umfang mitbenutzt werden.
Die erforderlichen Verkehrswege und Zugänglichkeiten zum
Neubau über die Straßen-BE ist in enger zeitlicher Abstimmung
mit dem AG sicherzustellen. Die allgemeine Verkehrssicherheit
ist täglich zu gewährleisten.
Die Gesamtkoordination verbleibt beim AG.
Der AN ist für die Baustellensicherheit seiner eigenen Leistungen zuständig.

**6.1.10 Baustelleneinrichtung pauschal**
*** Pauschalposition
Die zur Erstellung der vertraglichen Leistungen erforderliche
Baustelleneinrichtung ist zu liefern, vorzuhalten, zu unterhalten,
wieder abzubauen und abzufahren, sowohl des AN als auch
seiner Nachunternehmer.
Sie umfasst alle zur Leistungserfüllung erforderlichen Baugeräte
und
Hilfsmittel und sonstige Kosten, wie:
- vorbereitende Maßnahmen
- notwendige Maschinen, Werkzeuge
  sowie Geräte aller Art
- Material-Vorhaltekosten, Lohnkosten, Personalkosten
- Tagesunterkünfte und Baustofflager
- Schützen der Grenzen zu Nachbargrundstücken,
  unfallsicher
- sämtliche Maßnahmen für die Verkehrssicherung
  auf der Baustelle und der angrenzenden öffentlichen
  Verkehrsbereiche sowie Schutzvorrichtungen für
  bestehende Baulichkeiten oder die Umwelt,
  Baupersonal und Passanten
- tägliche Reinigung der Baustelle, für eigene Leistungen
- Aufrechterhaltung der Ordnung auf der Baustelle
Sonstige Leistungen des AN:
Vermessung: Dem AN werden vom AG zwei Höhenpunkte
durch einen ÖbV zur Verfügung gestellt.
Sämtliche Messarbeiten darüber hinaus sind Sache des AN.

Erforderliche Sicherheitseinrichtungen sind für die Gesamtbauzeit
und alle am Bau beteiligte Unternehmer aufzubauen,
umzubauen, vorzuhalten, unterhalten und zu entfernen.
Die Verkehrssicherheit innerhalb der Baustelle und auf
den angrenzenden Verkehrsflächen ist jederzeit zu gewährleisten.

Sauberkeit: Der AN ist, bis zum Abschluss seiner gesamten
Vertragsleistung, täglich für das ordnungsgemäße Öffnen und
Verschließen der Baustelle in Abstimmung mit dem AG verantwortlich.
Die Zugänglichkeit der Baustelle Neubau für andere am Bau
beteiligte Unternehmer ist Montag bis Samstag mindestens
in der Zeit von 6:00 bis 18.00 Uhr zu gewährleisten.

Der AG stellt folgende Leistungen zur Verfügung mit zu
vereinbarender Kostenbeteiligung durch den AN:
- Sanitäre Einrichtungen
- Baustrom
- Bauwasser
Sonstige bauseitige Leistungen durch den AG:
- Anmietung / Sondernutzungsgebühren öffentl. Straßenland
- Bauzäune Straßenseite
- Provisorisches Vorhalten Mietermüllplatzes
- Winterdienst öffentl. Gehweg
Menge: 1,000 psch

**6.1.20 Sicherung mit Bauzaun, h 2m**
*** Bedarfsposition ohne GB
Absperrung mit Bauzaun herstellen auf besondere Anordnung,
Höhe: ca. 2,0 m
Bauzaun aus verzinktem Stahl, aus Stahlrohrrahmen 42/33 mm,
mit Stahlmattenfüllung, Maschenweite 90/400 mm, Stecksystem,
mit 4-Loch-Betonfüßen (L/H/B) 62/15/23 cm,
mit entsprechenden Verbindungsgelenken,
liefern, aufstellen, vorhalten, abbauen nach Beendigung
der Maßnahme und entfernen.
An- und Abliefertermine entspr. Arbeitsbeginn und Fertigstellung,
Absicherungen von Teilbereichen, die Absperrung ist auf der
Baustelle in Teilstrecken auf- und abzubauen und mehrmals umzustellen,
die Zaunelemente sind untereinander mit entspr. Schraubklemmen
zu fixieren, Umstellungen von Bauzaunfeldern sind im
Einheitspreis einzukalkulieren,
Vorhaltedauer: 14 Wochen
Der Bauzaun bleibt Eigentum des AN

Abrechnung: nach Aufmaß.
Menge: 25,000 m

#### Abschnitt 6.2 Abbrucharbeiten - KG 594

**6.2.10 Abbruch Hindernisse im Boden, Fundamente, entsorgen (ASN 170101)**
Hindernisse im Boden abbrechen und fachgerecht entsorgen,
Hindernisse: Betonfundamente, Beton (ASN 17 01 01) gm. AVV

Abrechnung: Aufmaß und Entsorgungsnachweis
Menge: 3,000 m3

**6.2.20 Betonpflaster aufnehmen, d 8 cm, entsorgen**
Betonpflaster (Verbundpflaster) aus Beton
des Bestandspflasterweg Hof 1, d = 8 cm,
aufnehmen einschließlich Unterbau und ca. 20 m Kantenstein
und alles fachgerecht entsorgen

Abrechnung: Aufmaß und Lieferschein
Menge: 75,000 m2

**6.2.30 Abbruch Hofablauf, Guss, 30x30 cm, entsorgen**
Hofablauf, Guss, des Bestandspflasterwegs Hof 1
abbrechen und entsorgen einschließlich
Unterbau / Hofablaufkasten
Maße 30x30 cm,

Abrechnung: Aufmaß und Lieferschein
Menge: 3,000 Stk

**6.2.40 Abbruch Regenwasserleitung, DN 150, entsorgen**
Abbruch Regenwasserleitung, DN 150
zum Sickerschacht der Hofentwässerung Bestand,
freilegen, aufnehmen und entsorgen,
Kalkulation: Leitung aus Steinzeug

Abrechnung: Aufmaß und Lieferschein
Menge: 15,000 m

**6.2.50 Abbruch Regenwasser-Sickerschacht, DN1000, t bis 2 m, entsorgen**
Abbruch Regenwasser-Sickerschacht der
Hofentwässerung Bestand,
Betonschacht aus Schachtringen DN1000,
Abbruchtiefe bis 2,0 m,
Schachtringe freilegen, abbrechen, entsorgen,
einschließlich
Rest-Sicherschacht mit Füllboden verfüllen
und lagenweise verdichten

Abrechnung: Aufmaß und Lieferschein
Menge: 2,000 Stk

**6.2.60 ZUL Schlammräumung Sickerschacht, d bis 100 cm**
Zulage zur Vorposition Abbruch Sickerschacht, für:
Schlamm und Sedimente, unbelastet, aus bestehendem
Regenwassersickerschacht DN 1000, Tiefe ca. 2,0 m,
vollständig aufnehmen, laden, abfahren und fachgerecht entsorgen,
Entsorgung gemäß geltender Vorschriften,
Kalkulationsgrundlage: Sedimentablage bis 100 cm
 Abrechnung: nach Volumen m³
Menge: 3,000 m3

**6.2.70 ZUL Deklarationsanalyse vor Schlammräumung**
*** Pauschalposition
*** Bedarfsposition ohne GB
Zulage zur Vorposition Abbruch Sickerschacht, für: Deklarationsanalyse Schlamm- und Sedimentmaterial,die Leistung umfasst:
- Probenentnahme gemäß geltenden Richtlinien
  (LAGA PN 98 bzw. einschlägige Regelwerke)
  mit geeignetem Probenahmegerät und geschultem
  Personal
- Transport der Proben zu einem zugelassenen
  akkreditierten Labor
- Durchführung der chemisch-analytischen
  Untersuchung zur Bestimmung der abfallrechtlichen
  Einstufung (z. B. nach LAGA, DepV),
- Erstellung eines Prüfberichts mit Einstufung
  zur Entsorgung
- Übergabe der Analysedokumentation an den AG
Ausführung nur auf besondere Anordnung des Auftraggebers
Menge: 1,000 psch

**6.2.80 Abbruch prov. Betonweg (Baustelle), b 80cm, d 10 cm, entsorgen**
Provisorischen Betonweg der Hochbau-BE
Breite ca. 80 cm, Höhe ca. 10 cm, unbewehrt,
abbrechen, laden und fachgerecht entsorgen

Abrechnung: Aufmaß und Lieferschein
Menge: 30,000 m2

#### Abschnitt 6.3 Sonstige Maßnahmen für Außenanlagen - KG 599

**6.3.10 Bestandsdokumentation**
*** Pauschalposition
Neubestandsdokumentation nach DIN 2425/DIN 18702
von der Baumaßnahme, systematische Zusammenstellung
aller Nachweise, Lieferscheine und Montageanleitungen,
kopierfähig anfertigen und dem AG übergeben,
bestehend aus:
- Aufmaßplan M 1:100:
  Erfassung sämtlicher baulicher Anlagen (erhaltene und neu erstellte),
  Dokumentation der unterschiedlichen Baustoffe (Parkplätze,
  Zufahrten, Gehwege, Markierung, Schächte, Leitungsverläufe
  neu, Borde, Einbauten, Schilder, Pflanzflächen, Bäume
  und dergleichen). Einzutragen sind die neuen Verkehrsflächen
  einschließlich Beleuchtung, Übergabe zweifach auf Papier
  sowie digital als DXT- und PDF-Datei
- Bauabnahmeprotokolle gem. § 12 VOB/ B
- Bauvertrag
- Auftragsleistungsverzeichnisse, ggf. Nebenangebote
- bestätigte Ausführungspläne als Revisionsplanung
- Verdichtungsnachweise, Planum (PDV)
- Fachunternehmererklärung
- Lastplattendruckversuche auf OK der jeweils
  obersten Tragschicht
- Eignungsprüfungen und Liefernachweise
  aller eingebauten Materialien
- Zertifikate von Erdstoffen (bei Antransporten)
- Entsorgernachweise nach Kreislaufwirtschafts-
  und Abfallgesetz (KrW-/AbfG)
- Wartungs- und Pflegehinweise zu Pflanzung
  und Ausstattungselemente (z.B. Rigolen)
Menge: 1,000 psch

**6.3.20 Verrechnungssatz Vorarbeiter / Polier, Landschaftsbau**
Stundenlohnarbeiten für evtl. erforderliche Arbeiten,
die nicht im Leistungsverzeichnis erfasst sind und
nur auf ausdrückliche Anweisung der Bau- bzw. Projektleitung
gegen Nachweis zur Ausführung kommen

berechnet für: Vorarbeiter / Poliere
Abrechnung: Stundennachweis
Menge: 20,000 h

**6.3.30 Verrechnungssatz Facharbeiter, Landschaftsbau**
Stundenlohnarbeiten für evtl. erforderliche Arbeiten,
die nicht im Leistungsverzeichnis erfasst sind und
nur auf ausdrückliche Anweisung der Bau- bzw. Projektleitung
gegen Nachweis zur Ausführung kommen

berechnet für: Facharbeiter
Abrechnung: Stundennachweis
Menge: 20,000 h

**6.3.40 Verrechnungssatz Helfer, Landschaftsbau**
Stundenlohnarbeiten für evtl. erforderliche Arbeiten,
die nicht im Leistungsverzeichnis erfasst sind und
nur auf ausdrückliche Anweisung der Bau- bzw. Projektleitung
gegen Nachweis zur Ausführung kommen

berechnet für: Helfer
Abrechnung: Stundennachweis
Menge: 20,000 h

**6.3.50 Verrechnungssatz Frontlader, luftbereift, über 45 bis 75 kW**
*** Bedarfsposition ohne GB
Frontlader einschließlich Bedienung,
luftbereift, über 45 bis 75 kW,
vom AN für den Aushub / Verfüllen eingesetztes Gerät,
einschließlich Vorhaltekosten (Abschreibung und
Verzinsung) sowie Betriebskosten (Verbrauch von Betriebs-
und Wartungsstoffen, Energie, Reparaturkosten) und
Lohnkosten für das Bedienungspersonal,

für Arbeiten, welche nicht in den Positionen erfasst sind
und gegen Nachweis und nur gegen vorherige Beauftragung
zur Ausführung kommen

Gerät: '.......................................................' (Bieterangabe)

Abrechnung: Stundennachweis
Menge: 5,000 h

**6.3.60 Verrechnungssatz Lkw-Kipper, 12,0 t Nutzlast**
*** Bedarfsposition ohne GB
LKW-Kipper, einschließlich Bedienung,
12 t Nutzlast,
vom AN für den Aushub / Verfüllen eingesetztes Gerät,
einschließlich Vorhaltekosten (Abschreibung und
Verzinsung) sowie Betriebskosten (Verbrauch von Betriebs-
und Wartungsstoffen, Energie, Reparaturkosten) und
Lohnkosten für das Bedienungspersonal,

Für Arbeiten, welche nicht in den Positionen erfasst sind
und gegen Nachweis und nur gegen vorherige Beauftragung
zur Ausführung kommen

Gerät: '.......................................................' (Bieterangabe)

Abrechnung: Stundennachweis
Menge: 1,000 h

**6.3.70 Verrechnungssatz Radlader, 60 PS**
*** Bedarfsposition ohne GB
Radlader, einschließlich Bedienung,
60 PS,
vom AN für den Aushub / Verfüllen eingesetztes Gerät,
einschließlich Vorhaltekosten (Abschreibung und
Verzinsung) sowie Betriebskosten (Verbrauch von Betriebs-
und Wartungsstoffen, Energie, Reparaturkosten) und
Lohnkosten für das Bedienungspersonal,

Für Arbeiten, welche nicht in den Positionen erfasst sind
und gegen Nachweis und nur gegen vorherige Beauftragung
zur Ausführung kommen

Gerät: '.......................................................' (Bieterangabe)

Abrechnung: Stundennachweis
Menge: 1,000 h

**6.3.80 Verrechnungssatz Lkw, 5 t, mit Ladegerät**
*** Bedarfsposition ohne GB
Lkw mit Ladegerät, einschließlich Bedienung,
Nutzlast: 5 t
vom AN für den Aushub / Verfüllen eingesetztes Gerät,
einschließlich Vorhaltekosten (Abschreibung und
Verzinsung) sowie Betriebskosten (Verbrauch von Betriebs-
und Wartungsstoffen, Energie, Reparaturkosten) und
Lohnkosten für das Bedienungspersonal,

Für Arbeiten, welche nicht in den Positionen erfasst sind
und gegen Nachweis und nur gegen vorherige Beauftragung
zur Ausführung kommen

Gerät: '.......................................................' (Bieterangabe)

Abrechnung: Stundennachweis
Menge: 1,000 h
